# Macizo

- Propiedad del archivo: CYPE INGENIEROS, S.A.
- Formato: FIEBDC-3/2002
- Ámbito geográfico: Honduras
- Divisa: HNL
- Costes indirectos: 3.00 %
- Gastos generales: 13.00 %
- Beneficio industrial: 6.00 %
- IVA: 15.00 %

## J Jardinería

### JM Macizos y rocallas

#### JMM Macizos

**JMM010** m² Macizo.
Macizo de Milenrama (Achillea millefolium) de 0,30-0,40 m de altura (4 ud/m²).
Incluye: Laboreo y preparación del terreno con motocultor. Abonado del terreno. Plantación. Recebo de mantillo. Primer riego.
Criterio de medición de proyecto: Superficie medida en proyección horizontal, según documentación gráfica de Proyecto.
Criterio de medición de obra: Se medirá, en proyección horizontal, la superficie realmente ejecutada según especificaciones de Proyecto.

| Código | Ud | Descripción | Rendimiento | Precio | Importe |
|---|---|---|---|---|---|
| mt48epa010a | Ud | Milenrama (Achillea millefolium) de 0,30-0,40 m de altura; suministro en contenedor. (material) | 4.000 | 82.08 | 328.32 |
| mt48tie040 | kg | Mantillo limpio cribado. (material) | 6.000 | 0.90 | 5.40 |
| mt48tie020 | kg | Abono mineral complejo NPK 15-15-15. (material) | 6.000 | 21.50 | 129.00 |
| mt08aaa010a | m³ | Agua. (material) | 0.050 | 39.09 | 1.95 |
| mq09mot010 | h | Motocultor 60/80 cm. (maquinaria) | 0.055 | 68.39 | 3.76 |
| mo040 | h | Jardinero. (mano de obra) | 0.121 | 115.52 | 13.98 |
| mo115 | h | Peón de jardinería. (mano de obra) | 0.301 | 83.20 | 25.04 |
| % | % | Herramienta menor | 2 % | 507.45 | 10.15 |
|  |  | Costes directos |  |  | 517.60 |
