# Alquiler de bomba sumergible para micropozo

- Propiedad del archivo: CYPE Ingenieros S.A.
- Formato: FIEBDC-3/2016
- Programa: Generador de precios de la construcción. CYPE Ingenieros, S.A.
- Fecha: 23/06/2025
- Ámbito geográfico: Honduras
- Divisa: HNL
- Costes indirectos: 3 %
- Gastos generales: 13 %
- Beneficio industrial: 6 %
- IVA: 15 %

## A Acondicionamiento del terreno

### AH Achiques y agotamientos

#### AHB Bombas sumergibles

**AHB120** Ud Alquiler de bomba sumergible para micropozo.
Alquiler diario de bomba sumergible para micropozo, "PANTALLAX", de 3 kW de potencia, para trabajos de agotamiento de agua en el fondo de la excavación. Incluso tubería de impulsión hasta su conexión con el colector perimetral o el punto de vertido, válvula de regulación de caudal, válvula antirretorno, cuadro de protección, sondas de nivel, accesorios, uniones y piezas especiales para la instalación de la bomba y su conexión a la red eléctrica.
Criterio de valoración económica: El precio incluye el mantenimiento y el seguro de responsabilidad civil.
Incluye: Revisión periódica para garantizar su funcionamiento y condiciones de seguridad.
Criterio de medición de proyecto: Número de unidades previstas, según documentación gráfica de Proyecto.
Criterio de medición de obra: Amortización en forma de alquiler diario, según condiciones definidas en el contrato suscrito con la empresa suministradora.

| Código | Ud | Descripción | Rendimiento | Precio | Importe |
|---|---|---|---|---|---|
| mq12bau065b | Ud | Alquiler diario de bomba sumergible para micropozo, "PANTALLAX", de 3 kW de potencia, incluso tubería de impulsión hasta su conexión con el colector perimetral o el punto de vertido, válvula de regulación de caudal, válvula antirretorno, cuadro de protección, sondas de nivel, filtros, accesorios, uniones y piezas especiales para la instalación de la bomba y su conexión a la red eléctrica. (maquinaria) | 1 | 732.78 | 732.780 |
| % | % | Herramienta menor | 2 % | 732.780 | 14.656 |
|  |  | Costes directos |  |  | 747.436 |
