# Bastidor empotrado para ducha

- Propiedad del archivo: CYPE Ingenieros S.A.
- Formato: FIEBDC-3/2016
- Programa: Generador de precios de la construcción. CYPE Ingenieros, S.A.
- Fecha: 04/04/2024
- Ámbito geográfico: Honduras
- Divisa: HNL
- Costes indirectos: 3 %
- Gastos generales: 13 %
- Beneficio industrial: 6 %
- IVA: 15 %

## S Señalización y equipamiento

### SA Loza sanitaria

#### SAD Duchas

**SAD110** Ud Bastidor empotrado para ducha.
Bastidor autoportante, premontado, de 500 mm de anchura y 500 mm de altura, acabado pintado al horno, con patas de apoyo antideslizantes de acero galvanizado ajustables en altura entre 90 y 200 mm y orientables, con sifón de pared, para ducha, con manguito de descarga de polietileno de alta densidad de 50 mm de diámetro, tapa de protección con babero y fijaciones, con juego de anclajes de pared. Instalación empotrada en muro interior de placas de yeso.
Incluye: Replanteo. Colocación y fijación del bastidor. Conexión a la red de desagüe. Colocación del embellecedor. Comprobación de su correcto funcionamiento.
Criterio de medición de proyecto: Número de unidades previstas, según documentación gráfica de Proyecto.
Criterio de medición de obra: Se medirá el número de unidades realmente colocadas según especificaciones de Proyecto.

| Código | Ud | Descripción | Rendimiento | Precio | Importe |
|---|---|---|---|---|---|
| mt30geb142a | Ud | Bastidor autoportante, premontado, de 500 mm de anchura y 500 mm de altura, acabado pintado al horno, con patas de apoyo antideslizantes de acero galvanizado ajustables en altura entre 90 y 200 mm y orientables, con sifón de pared, para ducha, con manguito de descarga de polietileno de alta densidad de 50 mm de diámetro, tapa de protección con babero y fijaciones, para empotrar en muro de mampostería o en muro interior de placas de yeso. (material) | 1 | 15380.63 | 15380.630 |
| mt30geb050a | Ud | Juego de anclajes de pared, con regulación de la profundidad y ajuste rápido, para bastidor. (material) | 1 | 978.77 | 978.770 |
| mo008 | h | Fontanero. (mano de obra) | 0.931 | 117.18 | 109.095 |
| % | % | Herramienta menor | 2 % | 16468.495 | 329.370 |
|  |  | Costes directos |  |  | 16797.865 |

## Recursos

**mt30geb142a** Ud Bastidor autoportante
Datos técnicos: Coste energético 93.815 MJ; Emisión de CO2 5.936 kg
Residuos:
- embalaje: re150101 Envases de papel y cartón. (componente de residuo); rendimiento 0.082 kg; Código LER 15 01 01; Masa del elemento 1 kg; Volumen 0.001333 m3

**mt30geb050a** Ud Juego de anclajes de pared, con regulación de la profundidad y ajuste rápido, para bastidor
Datos técnicos: Coste energético 13.078 MJ; Emisión de CO2 0.730 kg
Residuos:
- embalaje: re150101 Envases de papel y cartón; rendimiento 0.09 kg
- embalaje: re170203 Plástico. (componente de residuo); rendimiento 0.045 kg; Código LER 17 02 03; Masa del elemento 1 kg; Volumen 0.001667 m3
