# Cala en viga de concreto reforzado

- Propiedad del archivo: CYPE INGENIEROS, S.A.
- Formato: FIEBDC-3/2002
- Ámbito geográfico: Honduras
- Divisa: HNL
- Costes indirectos: 3.00 %
- Gastos generales: 13.00 %
- Beneficio industrial: 6.00 %
- IVA: 15.00 %

## 0 Trabajos preliminares

### 0B Trabajos de campo, pruebas e informes

#### 0BC Calas de inspección

**0BC030** Ud Cala en viga de concreto reforzado.
Ejecución de cala de 10x20 cm y 5 cm de profundidad, para inspección superior de viga de concreto reforzado, con levantado previo del piso y demolición del contrapiso y capa de compresión o recubrimiento de cualquier tipo que pudiera haber, hasta llegar al elemento resistente y dejar al descubierto la armadura superior; realizada mediante picado manual y martillo neumático. Incluso limpieza, acopio, retirada y carga manual de escombros sobre contenedor.
Incluye: Levantado del piso. Ejecución de la cala. Retirada y acopio de escombros. Carga de escombros sobre contenedor.
Criterio de medición de proyecto: Número de unidades previstas, según documentación gráfica de Proyecto.
Criterio de medición de obra: Se medirá el número de unidades realmente ejecutadas según especificaciones de Proyecto.

| Código | Ud | Descripción | Rendimiento | Precio | Importe |
|---|---|---|---|---|---|
| mt51pav010d | m² | Demolición de pavimento, contrapiso y capa de compresión o recubrimiento con medios manuales y martillo neumático. (material) | 0.200 | 230.94 | 46.19 |
| mq05mai030 | h | Martillo neumático. (maquinaria) | 0.083 | 101.07 | 8.39 |
| mq05pdm110 | h | Compresor portátil diesel media presión 10 m³/min. (maquinaria) | 0.083 | 171.43 | 14.23 |
| mo113 | h | Peón de albañilería. (mano de obra) | 0.260 | 82.13 | 21.35 |
| % | % | Herramienta menor | 2 % | 90.16 | 1.80 |
|  |  | Costes directos |  |  | 91.96 |
