# Desplazamiento de personal y equipo a obra

- Propiedad del archivo: CYPE INGENIEROS, S.A.
- Formato: FIEBDC-3/2002
- Ámbito geográfico: Honduras
- Divisa: HNL
- Costes indirectos: 3.00 %
- Gastos generales: 13.00 %
- Beneficio industrial: 6.00 %
- IVA: 15.00 %

## 0 Trabajos preliminares

### 0E Toma de muestras y pruebas para estudio de patologías

#### 0EH Pruebas de información del concreto endurecido

**0EH001** Ud Desplazamiento de personal y equipo a obra.
Desplazamiento, montaje y desmontaje en obra del equipo de trabajo necesario para el estudio mediante higrómetro de la superficie del concreto.
Incluye: Desplazamiento a obra. Montaje del equipo. Desmontaje del equipo.
Criterio de medición de proyecto: Número de unidades previstas, según documentación gráfica de Proyecto.
Criterio de medición de obra: Se medirá el número de unidades realmente ejecutadas según especificaciones de Proyecto.

| Código | Ud | Descripción | Rendimiento | Precio | Importe |
|---|---|---|---|---|---|
| mt49hpa200e | Ud | Desplazamiento de personal y equipo a obra para el estudio mediante higrómetro de la superficie del concreto. (material) | 1.000 | 3942.71 | 3942.71 |
| % | % | Herramienta menor | 2 % | 3942.71 | 78.85 |
|  |  | Costes directos |  |  | 4021.56 |
