# Punto singular con perfil "SCHLÜTER-SYSTEMS" en revestimiento interior con piezas cerámicas

- Propiedad del archivo: CYPE Ingenieros S.A.
- Formato: FIEBDC-3/2016
- Programa: Generador de precios de la construcción. CYPE Ingenieros, S.A.
- Fecha: 05/04/2024
- Ámbito geográfico: Honduras
- Divisa: HNL
- Costes indirectos: 3 %
- Gastos generales: 13 %
- Beneficio industrial: 6 %
- IVA: 15 %

## R Revestimientos

### RA De piezas rígidas en paramentos verticales

#### RAX Puntos singulares

**RAX030** m Punto singular con perfil "SCHLÜTER-SYSTEMS" en revestimiento interior con piezas cerámicas.
Esquina exterior con perfil de PVC, Schlüter-JOLLY-P BW 45 "SCHLÜTER-SYSTEMS", color blanco RAL 9010 acabado brillante, de 4,5 mm de altura, en revestimiento interior con piezas cerámicas. SOPORTE: paramento vertical, de hasta 3 m de altura. COLOCACIÓN: con el mismo material que las piezas cerámicas.
Incluye: Replanteo. Corte del perfil. Colocación del perfil. Limpieza final.
Criterio de medición de proyecto: Longitud medida según documentación gráfica de Proyecto.
Criterio de medición de obra: Se medirá la longitud realmente ejecutada según especificaciones de Proyecto.

| Código | Ud | Descripción | Rendimiento | Precio | Importe |
|---|---|---|---|---|---|
| mt19als011ba | m | Perfil de PVC, Schlüter-JOLLY-P BW 45 "SCHLÜTER-SYSTEMS", color blanco RAL 9010 acabado brillante, de 4,5 mm de altura y 2,5 m de longitud, con perforaciones trapezoidales para su fijación, para la protección de esquinas exteriores en revestimientos interiores con piezas cerámicas. (material) | 1.05 | 88.82 | 93.261 |
| mo024 | h | Colocador de revestimiento cerámico. (mano de obra) | 0.13 | 114.04 | 14.825 |
| % | % | Herramienta menor | 2 % | 108.086 | 2.162 |
|  |  | Costes directos |  |  | 110.248 |
