# Revestimiento mural interior con lámina de acero laminado en caliente

- Propiedad del archivo: CYPE Ingenieros S.A.
- Formato: FIEBDC-3/2016
- Programa: Generador de precios de la construcción. CYPE Ingenieros, S.A.
- Fecha: 24/06/2025
- Ámbito geográfico: Honduras
- Divisa: HNL
- Costes indirectos: 3 %
- Gastos generales: 13 %
- Beneficio industrial: 6 %
- IVA: 15 %

## R Revestimientos

### RD Decorativos

#### RDE Metálicos

**RDE030** m² Revestimiento mural interior con lámina de acero laminado en caliente.
Revestimiento mural interior con placa de acero laminado en caliente S275JR, de 6 mm de espesor, acabado galvanizado en caliente, con tratamiento anticorrosión C4 para un grado de durabilidad M, según ISO 12944-1. Colocación en obra: sistema de fijación oculta con tornillos de acero galvanizado sobre subestructura soporte formada por perfiles de acero laminado de 40x20 mm, acabado galvanizado en caliente, con una separación de 600 mm. Incluso anclajes mecánicos para la fijación de la subestructura soporte al paramento.
Incluye: Limpieza y preparación de la superficie soporte. Replanteo. Fijación de los perfiles sobre el paramento. Corte y preparación del revestimiento. Colocación y fijación del revestimiento. Resolución de encuentros y puntos singulares.
Criterio de medición de proyecto: Superficie medida según documentación gráfica de Proyecto, deduciendo los huecos de superficie mayor de 2 m².
Criterio de medición de obra: Se medirá la superficie realmente ejecutada según especificaciones de Proyecto, deduciendo los huecos de superficie mayor de 2 m².

| Código | Ud | Descripción | Rendimiento | Precio | Importe |
|---|---|---|---|---|---|
| mt07ala010ddc | kg | Acero laminado S275JR, en perfiles laminados en caliente, piezas simples, para aplicaciones estructurales, de las series L, LD, T, redondo, cuadrado, rectangular o pletina, acabado galvanizado en caliente. Trabajado y montado en taller, para colocar con uniones atornilladas en obra. (material) | 1.66 | 78.83 | 130.858 |
| mt26aaa033a | Ud | Anclaje mecánico con taco de nylon y tornillo de acero galvanizado, de cabeza avellanada. (material) | 12 | 8.19 | 98.280 |
| mt29pme050f | kg | Placa de acero laminado en caliente S275JR, de 6 mm de espesor, acabado galvanizado en caliente. (material) | 49.5 | 37.63 | 1862.685 |
| mt29pme055 | m² | Tratamiento anticorrosión C4 para un grado de durabilidad M, según ISO 12944-1, compuesto de limpieza y desengrasado de la superficie con detergente y agua a presión (15-20 MPa) y aclarado posterior; posterior aplicación de una doble capa intermedia de pintura epoxi, de al menos 180 micras de espesor, y una capa de acabado a base de poliuretano, de al menos 60 micras de espesor, color a elegir. (material) | 2.05 | 431.02 | 883.591 |
| mt29pme040a | Ud | Tornillo de acero galvanizado. (material) | 9.33 | 9.79 | 91.341 |
| mo018 | h | Fierrero. (mano de obra) | 0.911 | 122.2 | 111.324 |
| mo059 | h | Ayudante de fierrero. (mano de obra) | 0.911 | 90.34 | 82.300 |
| % | % | Herramienta menor | 2 % | 3260.379 | 65.208 |
|  |  | Costes directos |  |  | 3325.587 |

Residuos:
- colocación: mt07ala010ddc; factor de residuo 0.0045
- colocación: mt26aaa033a Anclaje mecánico con taco de nylon y tornillo de acero galvanizado, de cabeza avellanada; factor de residuo 0.00430435
- colocación: mt29pme050f Placa de acero laminado en caliente S275JR, de 6 mm de espesor, acabado galvanizado en caliente; factor de residuo 0.02
- colocación: mt29pme040a Tornillo de acero galvanizado; factor de residuo 0.00424242

## Recursos

**mt07ala010ddc** kg Acero laminado S275JR
Datos técnicos: Coste energético 14.060 MJ; Emisión de CO2 0.570 kg; Código LER 17 04 05; Masa del elemento 1 kg; Volumen 0.000476 m3

**mt26aaa033a** Ud Anclaje mecánico con taco de nylon y tornillo de acero galvanizado, de cabeza avellanada
Datos técnicos: Coste energético 1.599 MJ; Emisión de CO2 0.133 kg; Código LER 17 04 05; Masa del elemento 0.046 kg; Volumen 0.000022 m3
Residuos:
- embalaje: re150101 Envases de papel y cartón. (componente de residuo); rendimiento 0.001 kg; Código LER 15 01 01; Masa del elemento 1 kg; Volumen 0.001333 m3

**mt29pme050f** kg Placa de acero laminado en caliente S275JR, de 6 mm de espesor, acabado galvanizado en caliente
Datos técnicos: Coste energético 31.860 MJ; Emisión de CO2 2.920 kg; Código LER 17 04 05; Masa del elemento 1 kg; Volumen 0.000476 m3

**mt29pme040a** Ud Tornillo de acero galvanizado
Datos técnicos: Coste energético 0.183 MJ; Emisión de CO2 0.019 kg; Código LER 17 04 05; Masa del elemento 0.0066 kg; Volumen 0.000003 m3
Residuos:
- embalaje: re150101 Envases de papel y cartón; rendimiento 0.001 kg
