# Bocacartas y recogecartas

- Propiedad del archivo: CYPE Ingenieros S.A.
- Formato: FIEBDC-3/2016
- Programa: Generador de precios de la construcción. CYPE Ingenieros, S.A.
- Fecha: 05/04/2024
- Ámbito geográfico: Honduras
- Divisa: HNL
- Costes indirectos: 3 %
- Gastos generales: 13 %
- Beneficio industrial: 6 %
- IVA: 15 %

## S Señalización y equipamiento

### SZ Zonas comunes

#### SZB Vestíbulos

**SZB016** Ud Bocacartas y recogecartas.
Bocacartas de acero inoxidable AISI 304 acabado mate, de 290x74 mm de dimensiones exteriores y 265x30 mm para la entrada de cartas. Incluso elementos de fijación.
Incluye: Replanteo. Fijación en paramento mediante elementos de anclaje.
Criterio de medición de proyecto: Número de unidades previstas, según documentación gráfica de Proyecto.
Criterio de medición de obra: Se medirá el número de unidades realmente colocadas según especificaciones de Proyecto.

| Código | Ud | Descripción | Rendimiento | Precio | Importe |
|---|---|---|---|---|---|
| mt45btv500Ne | Ud | Bocacartas de acero inoxidable AISI 304 acabado mate, de 290x74 mm de dimensiones exteriores y 265x30 mm para la entrada de cartas, con elementos de fijación. (material) | 1 | 716.47 | 716.470 |
| mo080 | h | Ayudante de montador. (mano de obra) | 0.117 | 85.25 | 9.974 |
| % | % | Herramienta menor | 2 % | 726.444 | 14.529 |
|  |  | Costes directos |  |  | 740.973 |

## Recursos

**mt45btv500Ne** Ud Bocacartas de acero inoxidable AISI 304 acabado mate
Datos técnicos: Coste energético 0.017 MJ; Emisión de CO2 0.027 kg
Residuos:
- embalaje: re150101 Envases de papel y cartón. (componente de residuo); rendimiento 0.032 kg; Código LER 15 01 01; Masa del elemento 1 kg; Volumen 0.001333 m3
