# Levantado de carpintería de madera de closet empotrado, marcos, tapacantos, hojas y herrajes, con medios manuales, y carga de escombros sobre camión o contenedor

- Propiedad del archivo: CYPE INGENIEROS, S.A.
- Formato: FIEBDC-3/2002
- Ámbito geográfico: Honduras
- Costes indirectos: 3.00 %
- Gastos generales: 13.00 %
- Beneficio industrial: 6.00 %
- IVA: 15.00 %

## D Demoliciones

### DP Muros interiores y revestimientos de láminas

#### DPA Closet empotrado

**DPA010** m² Levantado de carpintería de madera de closet empotrado, marcos, tapacantos, hojas y herrajes, con medios manuales, y carga de escombros sobre camión o contenedor.
Levantado de carpintería de madera de closet empotrado, marcos, mocheta, hojas y herrajes, sin deteriorar el paramento al que está sujeto. Incluso parte proporcional de limpieza, acopio, retirada y carga manual de escombros sobre camión o contenedor.
Incluye: Desmontaje de los elementos. Retirada y acopio del material desmontado. Limpieza de los restos de obra. Carga del material desmontado y los restos de obra sobre camión o contenedor.
Criterio de medición de proyecto: Superficie medida según documentación gráfica de Proyecto.
Criterio de medición de obra: Se medirá la superficie realmente desmontada según especificaciones de Proyecto.

| Código | Ud | Descripción | Rendimiento | Precio | Importe |
|---|---|---|---|---|---|
| mo111 | h | Peón de albañilería. (mano de obra) | 0.216 | 1.93 | 0.42 |
| mo110 | h | Peón especializado de albañilería. (mano de obra) | 0.216 | 1.97 | 0.43 |
| % | % | Costes directos complementarios | 2 % | 0.85 | 0.02 |
|  |  | Costes directos |  |  | 0.87 |
