# Caja de inversión de ciclo de línea frigorífica

- Propiedad del archivo: CYPE INGENIEROS, S.A.
- Formato: FIEBDC-3/2002
- Ámbito geográfico: Honduras
- Costes indirectos: 3.00 %
- Gastos generales: 13.00 %
- Beneficio industrial: 6.00 %
- IVA: 15.00 %

## I Instalaciones

### IC Calefacción, climatización y agua caliente

#### ICY Sistema VRV (Daikin)

**ICY265** Ud Caja de inversión de ciclo de línea frigorífica, de 4 salidas, para gas R-410A, para sistema VRV (Volumen de Refrigerante Variable) con recuperación de calor, para un máximo de 20 unidades interiores funcionando en el mismo modo, modelo BSV4Q100P "DAIKIN".
Suministro e instalación de caja de inversión de ciclo de línea frigorífica, de 4 salidas, para gas R-410A, para sistema VRV (Volumen de Refrigerante Variable) con recuperación de calor, para un máximo de 20 unidades interiores funcionando en el mismo modo, modelo BSV4Q100P "DAIKIN", con índice máximo de conexión de unidades interiores de 400, de 207x1538x777 mm, 69 kg y alimentación monofásica (230V/50Hz). Totalmente montada y conexionada.
Incluye: Conexionado.
Criterio de medición de proyecto: Número de unidades previstas, según documentación gráfica de Proyecto.
Criterio de medición de obra: Se medirá el número de unidades realmente ejecutadas según especificaciones de Proyecto.

| Código | Ud | Descripción | Rendimiento | Precio | Importe |
|---|---|---|---|---|---|
| mt42dai610gd | Ud | Caja de inversión de ciclo de línea frigorífica, de 4 salidas, para gas R-410A, para sistema VRV (Volumen de Refrigerante Variable) con recuperación de calor, para un máximo de 20 unidades interiores funcionando en el mismo modo, modelo BSV4Q100P "DAIKIN", con índice máximo de conexión de unidades interiores de 400, de 207x1538x777 mm, 69 kg y alimentación monofásica (230V/50Hz). (material) | 1.000 | 5118.94 | 5118.94 |
| mo004 | h | Instalador de climatización. (mano de obra) | 0.541 | 3.07 | 1.66 |
| mo102 | h | Ayudante de instalador de climatización. (mano de obra) | 0.541 | 2.01 | 1.09 |
| % | % | Costes directos complementarios | 2 % | 5121.69 | 102.43 |
|  |  | Costes directos |  |  | 5224.12 |
