# Levantado de carpintería de madera de puerta principal

- Propiedad del archivo: CYPE INGENIEROS, S.A.
- Formato: FIEBDC-3/2002
- Ámbito geográfico: Honduras
- Costes indirectos: 3.00 %
- Gastos generales: 13.00 %
- Beneficio industrial: 6.00 %
- IVA: 15.00 %

## D Demoliciones

### DP Muros interiores y revestimientos de láminas

#### DPE Puertas principales

**DPE010** m² Levantado de carpintería de madera de puerta principal, marcos, mochetas, hoja y herrajes de colgar, de cierre y de seguridad, con medios manuales, y carga manual de escombros sobre camión o contenedor.
Levantado de carpintería de madera de puerta principal, marcos, mochetas, hoja y herrajes de colgar, de cierre y de seguridad, con medios manuales, sin deteriorar el paramento al que está sujeta. Incluso parte proporcional de limpieza, acopio, retirada y carga manual de escombros sobre camión o contenedor.
Incluye: Desmontaje de los elementos. Retirada y acopio del material desmontado. Limpieza de los restos de obra. Carga del material desmontado y los restos de obra sobre camión o contenedor.
Criterio de medición de proyecto: Superficie medida según documentación gráfica de Proyecto.
Criterio de medición de obra: Se medirá la superficie realmente desmontada según especificaciones de Proyecto.

| Código | Ud | Descripción | Rendimiento | Precio | Importe |
|---|---|---|---|---|---|
| mo111 | h | Peón de albañilería. (mano de obra) | 0.455 | 1.93 | 0.88 |
| mo110 | h | Peón especializado de albañilería. (mano de obra) | 0.455 | 1.97 | 0.90 |
| % | % | Costes directos complementarios | 2 % | 1.78 | 0.04 |
|  |  | Costes directos |  |  | 1.82 |
