# Unidad interior de aire acondicionado

- Propiedad del archivo: CYPE INGENIEROS, S.A.
- Formato: FIEBDC-3/2002
- Ámbito geográfico: Honduras
- Costes indirectos: 3.00 %
- Gastos generales: 13.00 %
- Beneficio industrial: 6.00 %
- IVA: 15.00 %

## I Instalaciones

### IC Calefacción, climatización y agua caliente

#### ICP Sistema VRF (Toshiba)

**ICP100** Ud Unidad interior de aire acondicionado, de cassette de 4 vías, sistema VRF, para gas R-410A, alimentación monofásica (230V/50Hz), modelo MMU-AP0094HP-E "TOSHIBA", potencia frigorífica nominal 2,8 kW, potencia calorífica nominal 3,2 kW, con control remoto inalámbrico, modelo RBC-AX32U(W)-E.
Suministro e instalación de unidad interior de aire acondicionado, de cassette de 4 vías, sistema VRF, para gas R-410A, alimentación monofásica (230V/50Hz), modelo MMU-AP0094HP-E "TOSHIBA", potencia frigorífica nominal 2,8 kW (temperatura de bulbo húmedo del aire interior 19°C, temperatura de bulbo seco del aire exterior 35°C), potencia calorífica nominal 3,2 kW (temperatura de bulbo seco del aire interior 20°C, temperatura de bulbo húmedo del aire exterior 6°C), presión sonora a velocidad baja 27 dBA, caudal de aire a velocidad alta 800 m³/h, de 256x840x840 mm y 20 kg, con panel decorativo, modelo RBC-U31 PGP(W)-E, de 30x950x950 mm y 4 kg, válvula de expansión electrónica, sensor de presión, control individual de temperatura por microprocesador para regulación del flujo de refrigerante, toma de aire exterior, prefiltro, control individual de las lamas con tres patrones: flujo estándar, doble flujo alternativo y ciclo oscilatorio, bomba y manguera de drenaje, con una elevación de hasta 850 mm, con control remoto inalámbrico, modelo RBC-AX32U(W)-E. Totalmente montada, conexionada y puesta en marcha por la empresa instaladora para la comprobación de su correcto funcionamiento.
Incluye: Replanteo de la unidad. Instalación de la unidad. Conexionado del equipo a las líneas frigoríficas. Conexionado del equipo a la red eléctrica. Conexionado del equipo a la red de desagüe. Puesta en marcha.
Criterio de medición de proyecto: Número de unidades previstas, según documentación gráfica de Proyecto.
Criterio de medición de obra: Se medirá el número de unidades realmente ejecutadas según especificaciones de Proyecto.

| Código | Ud | Descripción | Rendimiento | Precio | Importe |
|---|---|---|---|---|---|
| mt42tsb100a | Ud | Unidad interior de aire acondicionado, de cassette de 4 vías, sistema VRF, para gas R-410A, alimentación monofásica (230V/50Hz), modelo MMU-AP0094HP-E "TOSHIBA", potencia frigorífica nominal 2,8 kW (temperatura de bulbo húmedo del aire interior 19°C, temperatura de bulbo seco del aire exterior 35°C), potencia calorífica nominal 3,2 kW (temperatura de bulbo seco del aire interior 20°C, temperatura de bulbo húmedo del aire exterior 6°C), presión sonora a velocidad baja 27 dBA, caudal de aire a velocidad alta 800 m³/h, de 256x840x840 mm y 20 kg, con panel decorativo, modelo RBC-U31 PGP(W)-E, de 30x950x950 mm y 4 kg, válvula de expansión electrónica, sensor de presión, control individual de temperatura por microprocesador para regulación del flujo de refrigerante, toma de aire exterior, prefiltro, control individual de las lamas con tres patrones: flujo estándar, doble flujo alternativo y ciclo oscilatorio, bomba y manguera de drenaje, con una elevación de hasta 850 mm. (material) | 1.000 | 2324.07 | 2324.07 |
| mt42tsb600b | Ud | Control remoto inalámbrico, modelo RBC-AX32U(W)-E "TOSHIBA", formado por mando por infrarrojos y receptor para instalación en la unidad interior de aire acondicionado. (material) | 1.000 | 298.38 | 298.38 |
| mo004 | h | Instalador de climatización. (mano de obra) | 1.140 | 3.07 | 3.50 |
| mo102 | h | Ayudante de instalador de climatización. (mano de obra) | 1.140 | 2.01 | 2.29 |
| % | % | Costes directos complementarios | 2 % | 2628.24 | 52.56 |
|  |  | Costes directos |  |  | 2680.80 |
