# Trampilla de registro, Alutramp "PLACO", de 400x400 mm, para entramado autoportante de láminas de yeso

- Propiedad del archivo: CYPE INGENIEROS, S.A.
- Formato: FIEBDC-3/2002
- Ámbito geográfico: Honduras
- Costes indirectos: 3.00 %
- Gastos generales: 13.00 %
- Beneficio industrial: 6.00 %
- IVA: 15.00 %

## P Muros interiores

### PS Entramados autoportantes

#### PSY Láminas de yeso

**PSY090** Ud Trampilla de registro, Alutramp "PLACO", de 400x400 mm, para entramado autoportante de láminas de yeso.
Suministro y montaje de trampilla de registro, Alutramp "PLACO", de 400x400 mm, formada por marco de aluminio y puerta de lámina de yeso con baja absorción superficial de agua, Placomarine PPM 13, para entramado autoportante de láminas de yeso. Incluso accesorios de montaje. Totalmente terminada y lista para imprimar y revestir.
Incluye: Marcado y corte de la lámina de yeso. Colocación del marco. Colocación y atornillado de la puerta.
Criterio de medición de proyecto: Número de unidades previstas, según documentación gráfica de Proyecto.
Criterio de medición de obra: Se medirá el número de unidades realmente colocadas según especificaciones de Proyecto.

| Código | Ud | Descripción | Rendimiento | Precio | Importe |
|---|---|---|---|---|---|
| mt12plk070a | Ud | Trampilla de registro, Alutramp "PLACO", de 400x400 mm, formada por marco de aluminio y puerta de lámina de yeso con baja absorción superficial de agua, Placomarine PPM 13. (material) | 1.000 | 34.22 | 34.22 |
| op00fre010 |  | Fresadora. | 0.100 | 0.00 | 0.00 |
| op00ato010 |  | Atornillador. | 0.050 | 0.00 | 0.00 |
| mo014 | h | Montador de cielos rasos. (mano de obra) | 0.202 | 3.07 | 0.62 |
| mo080 | h | Ayudante de montador de cielos rasos. (mano de obra) | 0.202 | 2.01 | 0.41 |
| % | % | Costes directos complementarios | 2 % | 35.25 | 0.71 |
|  |  | Costes directos |  |  | 35.96 |
