# Rehabilitación energética de edificio mediante la incorporación de celosía fija con sujeciones de acero galvanizado y lamas orientables de PVC, montada mediante atornillado en concreto

- Propiedad del archivo: CYPE INGENIEROS, S.A.
- Formato: FIEBDC-3/2002
- Ámbito geográfico: Honduras
- Costes indirectos: 3.00 %
- Gastos generales: 13.00 %
- Beneficio industrial: 6.00 %
- IVA: 15.00 %

## Z Rehabilitación energética

### ZB Cerramientos verticales: sustitución o mejora de huecos de fachada

#### ZBZ Protección solar: celosías

**ZBZ040** m² Rehabilitación energética de edificio mediante la incorporación de celosía fija con sujeciones de acero galvanizado y lamas orientables de PVC, montada mediante atornillado en concreto.
Rehabilitación energética de edificio mediante la incorporación de celosía fija con lamas orientables de PVC, colocadas sobre cremalleras de elementos móviles, de perfiles de acero galvanizado, anclados a la obra con tacos de expansión, tornillos de acero y pasta química. Incluso parte proporcional de patas de agarre, elaboración en taller y ajuste final en obra.
Incluye: Replanteo. Presentación y nivelación. Resolución de las uniones de la subestructura a los paramentos. Montaje de elementos complementarios.
Criterio de medición de proyecto: Superficie medida según documentación gráfica de Proyecto, deduciendo los huecos de superficie mayor de 3 m².
Criterio de medición de obra: Se medirá la superficie realmente ejecutada según especificaciones de Proyecto, deduciendo los huecos de superficie mayor de 3 m².

| Código | Ud | Descripción | Rendimiento | Precio | Importe |
|---|---|---|---|---|---|
| mt26aaa023 | Ud | Repercusión, por m² de celosía, de elementos de fijación sobre concreto: tacos de expansión de acero, tornillos especiales y pasta química. (material) | 1.000 | 2.99 | 2.99 |
| mt24pce010b | m² | Celosía orientable de lamas de PVC. (material) | 1.000 | 49.37 | 49.37 |
| op00ato010 |  | Atornillador. | 1.000 | 0.00 | 0.00 |
| mo018 | h | Fierrero. (mano de obra) | 0.245 | 2.07 | 0.51 |
| mo059 | h | Ayudante de fierrero. (mano de obra) | 0.245 | 1.50 | 0.37 |
| % | % | Costes directos complementarios | 2 % | 53.24 | 1.06 |
|  |  | Costes directos |  |  | 54.30 |
