# Rebajamiento del nivel freático en trabajos de excavación, con bomba autoaspirante, para un caudal máximo de 60 m³/h

- Propiedad del archivo: CYPE INGENIEROS, S.A.
- Formato: FIEBDC-3/2002
- Ámbito geográfico: Honduras
- Divisa: HNL
- Costes indirectos: 3.00 %
- Gastos generales: 13.00 %
- Beneficio industrial: 6.00 %
- IVA: 15.00 %

## A Acondicionamiento del terreno

### AC Movimiento de tierras en obra civil

#### ACG Gestión del agua freática

**ACG020** h Rebajamiento del nivel freático en trabajos de excavación, con bomba autoaspirante, para un caudal máximo de 60 m³/h.
Rebajamiento del nivel freático en trabajos de excavación, con bomba autoaspirante, para un caudal máximo de 60 m³/h.
Incluye: Rebajamiento del nivel freático.
Criterio de medición de proyecto: Tiempo estimado según estudio geotécnico del terreno.
Criterio de medición de obra: Amortización en forma de alquiler por horas, según condiciones definidas en el contrato suscrito con la empresa suministradora.

| Código | Ud | Descripción | Rendimiento | Precio | Importe |
|---|---|---|---|---|---|
| mq12bau030c | h | Bomba autoaspirante eléctrica de aguas limpias alta presión, de 3 kW, para un caudal de 60 m³/h. (maquinaria) | 1.077 | 51.68 | 55.66 |
| mq08gel010j | h | Grupo electrógeno insonorizado, trifásico, de 30 kVA de potencia. (maquinaria) | 1.077 | 75.05 | 80.83 |
| % | % | Herramienta menor | 2 % | 136.49 | 2.73 |
|  |  | Costes directos |  |  | 139.22 |
