# Pavimento asfáltico de 8 cm de espesor, realizado con mezcla bituminosa en frío de composición densa, con agregado granítico de 12 mm de tamaño máximo

- Propiedad del archivo: CYPE INGENIEROS, S.A.
- Formato: FIEBDC-3/2002
- Ámbito geográfico: Honduras
- Divisa: HNL
- Costes indirectos: 3.00 %
- Gastos generales: 13.00 %
- Beneficio industrial: 6.00 %
- IVA: 15.00 %

## M Firmes y pavimentos urbanos

### MP Pavimentos urbanos

#### MPB Bituminosos

**MPB020** m² Pavimento asfáltico de 8 cm de espesor, realizado con mezcla bituminosa en frío de composición densa, con agregado granítico de 12 mm de tamaño máximo.
Formación de pavimento asfáltico de 8 cm de espesor, realizado con mezcla bituminosa en frío de composición densa, con agregado granítico de 12 mm de tamaño máximo, y emulsión bituminosa. Incluso parte proporcional de comprobación de la nivelación de la superficie soporte, replanteo del espesor del pavimento y limpieza final. Sin incluir la preparación de la capa base existente.
Incluye: Transporte de la mezcla bituminosa. Extensión de la mezcla bituminosa. Compactación de la capa de mezcla bituminosa. Ejecución de juntas transversales.
Criterio de medición de proyecto: Superficie medida en proyección horizontal, según documentación gráfica de Proyecto.
Criterio de medición de obra: Se medirá, en proyección horizontal, la superficie realmente ejecutada según especificaciones de Proyecto.

| Código | Ud | Descripción | Rendimiento | Precio | Importe |
|---|---|---|---|---|---|
| mt47aag030ba | t | Mezcla bituminosa en frío de composición densa, con agregado granítico de 12 mm de tamaño máximo, y emulsión bituminosa. (material) | 0.184 | 1063.62 | 195.71 |
| mq11ext030 | h | Extendedora asfáltica de cadenas, de 81 kW. (maquinaria) | 0.002 | 1522.39 | 3.04 |
| mq02ron010a | h | Rodillo vibrante tándem autopropulsado, de 24,8 kW, de 2450 kg, anchura de trabajo 100 cm. (maquinaria) | 0.002 | 314.18 | 0.63 |
| mq11com010 | h | Compactador de neumáticos autopropulsado, de 12/22 t. (maquinaria) | 0.002 | 1102.85 | 2.21 |
| mo041 | h | Albañil de obra civil. (mano de obra) | 0.004 | 51.37 | 0.21 |
| mo087 | h | Ayudante de albañil de obra civil. (mano de obra) | 0.019 | 37.82 | 0.72 |
| % | % | Herramienta menor | 2 % | 202.52 | 4.05 |
|  |  | Costes directos |  |  | 206.57 |
