# Cajeado de junta en piso continuo de concreto, mediante corte con disco de diamante

- Propiedad del archivo: CYPE INGENIEROS, S.A.
- Formato: FIEBDC-3/2002
- Ámbito geográfico: Honduras
- Divisa: HNL
- Costes indirectos: 3.00 %
- Gastos generales: 13.00 %
- Beneficio industrial: 6.00 %
- IVA: 15.00 %

## M Firmes y pavimentos urbanos

### MP Pavimentos urbanos

#### MPC Continuos de concreto

**MPC120** m Cajeado de junta en piso continuo de concreto, mediante corte con disco de diamante.
Cajeado de junta en piso continuo de concreto, de 10 mm de anchura y 20 mm de profundidad, mediante corte con disco de diamante.
Incluye: Replanteo del cajeado de la junta. Corte del concreto.
Criterio de medición de proyecto: Longitud medida según documentación gráfica de Proyecto.
Criterio de medición de obra: Se medirá, en proyección horizontal, la superficie realmente ejecutada según especificaciones de Proyecto.

| Código | Ud | Descripción | Rendimiento | Precio | Importe |
|---|---|---|---|---|---|
| mq06cor020 | h | Equipo para corte de juntas en soleras de concreto. (maquinaria) | 0.165 | 239.98 | 39.60 |
| mo112 | h | Peón especializado de albañilería. (mano de obra) | 0.373 | 83.48 | 31.14 |
| % | % | Herramienta menor | 2 % | 70.74 | 1.41 |
|  |  | Costes directos |  |  | 72.15 |
