# Pavimento con piezas irregulares de cuarcita, de entre 3 y 4 cm de espesor, recibido y rejuntado con mortero de cemento 1:4

- Propiedad del archivo: CYPE INGENIEROS, S.A.
- Formato: FIEBDC-3/2002
- Ámbito geográfico: Honduras
- Divisa: HNL
- Costes indirectos: 3.00 %
- Gastos generales: 13.00 %
- Beneficio industrial: 6.00 %
- IVA: 15.00 %

## M Firmes y pavimentos urbanos

### MP Pavimentos urbanos

#### MPP De piedra natural

**MPP040** m² Pavimento con piezas irregulares de cuarcita, de entre 3 y 4 cm de espesor, recibido y rejuntado con mortero de cemento 1:4.
Suministro y colocación de pavimento con piezas irregulares de cuarcita, de entre 3 y 4 cm de espesor, acabado natural, recibido con mortero de cemento 1:4 y rejuntado con el mismo material. Incluso parte proporcional de preparación previa de las piedras, cortes, remates de cantos, realización de encuentros con otros materiales, juntas y limpieza final.
Incluye: Preparación de la superficie soporte. Preparación de las piezas. Colocación de las piezas. Rejuntado. Limpieza.
Criterio de medición de proyecto: Superficie medida en proyección horizontal, según documentación gráfica de Proyecto.
Criterio de medición de obra: Se medirá, en proyección horizontal, la superficie realmente ejecutada según especificaciones de Proyecto.

| Código | Ud | Descripción | Rendimiento | Precio | Importe |
|---|---|---|---|---|---|
| mt19cir010f | m² | Piezas irregulares de cuarcita, de entre 3 y 4 cm de espesor, acabado natural. (material) | 1.050 | 773.57 | 812.25 |
| mt09mor010e | m³ | Mortero de cemento CEM II/B-P 32,5 N tipo M-10, confeccionado en obra con 380 kg/m³ de cemento y una proporción en volumen 1/4. (material) | 0.030 | 2724.61 | 81.74 |
| mt08aaa010a | m³ | Agua. (material) | 0.020 | 31.95 | 0.64 |
| op00sie030 |  | Sierra de disco de diamante, para mesa de trabajo, de corte húmedo. | 1.000 | 0.00 | 0.00 |
| op00tal010 |  | Taladro. | 1.000 | 0.00 | 0.00 |
| mo022 | h | Colocador de piedra natural. (mano de obra) | 0.584 | 51.37 | 30.00 |
| mo060 | h | Ayudante de colocador de piedra natural. (mano de obra) | 0.584 | 37.82 | 22.09 |
| mo113 | h | Peón de albañilería. (mano de obra) | 0.117 | 36.38 | 4.26 |
| % | % | Herramienta menor | 2 % | 950.98 | 19.02 |
|  |  | Costes directos |  |  | 970.00 |
