# RCP012

- Propiedad del archivo: CYPE INGENIEROS, S.A.
- Formato: FIEBDC-3/2002
- Ámbito geográfico: Honduras
- Costes indirectos: 3.00 %
- Gastos generales: 13.00 %
- Beneficio industrial: 6.00 %
- IVA: 15.00 %

## R Revestimientos

### RC Enchapados y aplacados

#### RCP Piedras naturales

**RCP012** m² Enchapado de paramentos de hasta 3 m de altura, con piedra irregular de cuarcita, de entre 3 y 4 cm de espesor, recibida con mortero de cemento 1:5.
Suministro y colocación de enchapado en paramento vertical, de hasta 3 m de altura, con piedra irregular de cuarcita, de entre 3 y 4 cm de espesor, acabado natural, recibida con mortero de cemento 1:5 y rejuntado con el mismo material. Incluso parte proporcional de preparación previa de las piedras y del paramento soporte y limpieza final.
Incluye: Preparación de la superficie soporte. Preparación de las piezas. Colocación de las piezas. Rejuntado. Limpieza.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt19cir010f | m² | Piedra irregular de cuarcita, de entre 3 y 4 cm de espesor, acabado natural. (material) | 1.000 | 32.20 | 32.20 |
| mt09mor010d | m³ | Mortero de cemento CEM II/B-P 32,5 N tipo M-7,5, confeccionado en obra con 300 kg/m³ de cemento y una proporción en volumen 1/5. (material) | 0.030 | 103.80 | 3.11 |
| op00sie030 |  | Sierra de disco de diamante, para mesa de trabajo, de corte húmedo. | 1.000 | 0.00 | 0.00 |
| op00tal010 |  | Taladro. | 1.000 | 0.00 | 0.00 |
| mo022 | h | Colocador de piedra natural. (mano de obra) | 1.389 | 2.03 | 2.82 |
| mo060 | h | Ayudante de colocador de piedra natural. (mano de obra) | 1.389 | 1.50 | 2.08 |
| % | % | Costes directos complementarios | 2 % | 40.21 | 0.80 |
|  |  | Costes directos |  |  | 41.01 |

| Código | Ud | Descripción | Precio |
|---|---|---|---|
| mo031 | h | Aplicador de mortero autonivelante. (mano de obra) | 2.03 |
| mo069 | h | Ayudante de aplicador de mortero autonivelante. (mano de obra) | 1.50 |
