# Fosa séptica compacta de polietileno de alta densidad (PEAD/HDPE) con filtro biológico aeróbico, de 45000 litros, de 2500 mm de diámetro y 9710 mm de longitud

- Propiedad del archivo: CYPE INGENIEROS, S.A.
- Formato: FIEBDC-3/2002
- Ámbito geográfico: Honduras
- Divisa: HNL
- Costes indirectos: 3.00 %
- Gastos generales: 13.00 %
- Beneficio industrial: 6.00 %
- IVA: 15.00 %

**IUE050** Ud Fosa séptica compacta de polietileno de alta densidad (PEAD/HDPE) con filtro biológico aeróbico, de 45000 litros, de 2500 mm de diámetro y 9710 mm de longitud.
Suministro e instalación de fosa séptica compacta de polietileno de alta densidad (PEAD/HDPE) con filtro biológico aeróbico, de 45000 litros, de 2500 mm de diámetro y 9710 mm de longitud, con dos bocas de acceso de 500 mm de diámetro, boca de entrada y boca de salida de 250 mm de diámetro.
Incluye: Replanteo. Colocación. Conexionado y comprobación de su correcto funcionamiento.
Criterio de medición de proyecto: Número de unidades previstas, según documentación gráfica de Proyecto.
Criterio de medición de obra: Se medirá el número de unidades realmente ejecutadas según especificaciones de Proyecto.

| Código | Ud | Descripción | Rendimiento | Precio | Importe |
|---|---|---|---|---|---|
| mt46fsp110l | Ud | Fosa séptica compacta de polietileno de alta densidad (PEAD/HDPE) con filtro biológico aeróbico, de 45000 litros, de 2500 mm de diámetro y 9710 mm de longitud, con dos bocas de acceso de 500 mm de diámetro, boca de entrada y boca de salida de 250 mm de diámetro, para tratamiento de aguas residuales. (material) | 1.000 | 468905.48 | 468905.48 |
| mo008 | h | Fontanero. (mano de obra) | 4.436 | 53.09 | 235.51 |
| mo107 | h | Ayudante de fontanero. (mano de obra) | 4.436 | 37.75 | 167.46 |
| % | % | Herramienta menor | 2 % | 469308.45 | 9386.17 |
|  |  | Costes directos |  |  | 478694.62 |
