# Retirada de capa drenante en cubierta plana ajardinada, con medios manuales, y carga manual sobre camión o contenedor

- Propiedad del archivo: CYPE INGENIEROS, S.A.
- Formato: FIEBDC-3/2002
- Ámbito geográfico: Honduras
- Divisa: HNL
- Costes indirectos: 3.00 %
- Gastos generales: 13.00 %
- Beneficio industrial: 6.00 %
- IVA: 15.00 %

## D Demoliciones

### DQ Techos

#### DQN Aislamientos e impermeabilizaciones

**DQN050** m² Retirada de capa drenante en cubierta plana ajardinada, con medios manuales, y carga manual sobre camión o contenedor.
Retirada de capa drenante en cubierta plana ajardinada, con medios manuales, y carga manual sobre camión o contenedor.
Incluye: Retirada del elemento. Acopio del material retirado. Limpieza de los restos de obra. Carga manual del material retirado y restos de obra sobre camión o contenedor.
Criterio de medición de proyecto: Superficie medida según documentación gráfica de Proyecto.
Criterio de medición de obra: Se medirá la superficie realmente desmontada según especificaciones de Proyecto.

| Código | Ud | Descripción | Rendimiento | Precio | Importe |
|---|---|---|---|---|---|
| mo113 | h | Peón de albañilería. (mano de obra) | 0.053 | 51.22 | 2.71 |
| % | % | Herramienta menor | 2 % | 2.71 | 0.05 |
|  |  | Costes directos |  |  | 2.76 |
