# Desmontaje de placas de piedra natural sujetas con anclaje mecánico de pletinas ocultas al paramento de fachada, con medios manuales y carga manual del material desmontado sobre camión o contenedor

- Propiedad del archivo: CYPE INGENIEROS, S.A.
- Formato: FIEBDC-3/2002
- Ámbito geográfico: Honduras
- Costes indirectos: 3.00 %
- Gastos generales: 13.00 %
- Beneficio industrial: 6.00 %
- IVA: 15.00 %

## D Demoliciones

### DR Revestimientos y trasdosados

#### DRC Enchapados

**DRC020** m² Desmontaje de placas de piedra natural sujetas con anclaje mecánico de pletinas ocultas al paramento de fachada, con medios manuales y carga manual del material desmontado sobre camión o contenedor.
Desmontaje de placas de piedra natural sujetas con anclaje mecánico de pletinas ocultas al paramento de fachada, con medios manuales, sin afectar a la estabilidad del sistema de anclaje. Incluso parte proporcional de limpieza, acopio, retirada y carga manual de escombros sobre camión o contenedor.
Incluye: Desmontaje de las placas. Retirada y acopio del material desmontado. Limpieza de los restos de obra. Carga del material desmontado y restos de obra sobre camión o contenedor.
Criterio de medición de proyecto: Superficie medida según documentación gráfica de Proyecto.
Criterio de medición de obra: Se medirá la superficie realmente desmontada según especificaciones de Proyecto.

| Código | Ud | Descripción | Rendimiento | Precio | Importe |
|---|---|---|---|---|---|
| mo011 | h | Montador. (mano de obra) | 0.387 | 2.10 | 0.81 |
| mo080 | h | Ayudante de montador. (mano de obra) | 0.387 | 1.50 | 0.58 |
| % | % | Costes directos complementarios | 2 % | 1.39 | 0.03 |
|  |  | Costes directos |  |  | 1.42 |
