# Viga de desplante de concreto ciclópeo sobre zapata corrida

- Propiedad del archivo: CYPE INGENIEROS, S.A.
- Formato: FIEBDC-3/2002
- Ámbito geográfico: Honduras
- Costes indirectos: 3.00 %
- Gastos generales: 13.00 %
- Beneficio industrial: 6.00 %
- IVA: 15.00 %

## E Estructuras

### EF Mampostería

#### EFA Desplantes para muros

**EFA020** m³ Viga de desplante de concreto ciclópeo sobre zapata corrida, realizada con concreto f'c=175 kg/cm² (2500 psi), clase de exposición F0 S0 P0 C0, tamaño máximo del agregado 25 mm, consistencia blanda, mezclado en obra y fundido con medios manuales, (60% de volumen) y piedra bola entre 80 y 150 mm de diámetro (40% de volumen), para el apoyo de muro de mampostería.
Formación de viga de desplante de concreto ciclópeo sobre zapata corrida, realizada con concreto f'c=175 kg/cm² (2500 psi), clase de exposición F0 S0 P0 C0, tamaño máximo del agregado 25 mm, consistencia blanda, mezclado en obra y fundido con medios manuales, (60% de volumen) y piedra bola entre 80 y 150 mm de diámetro (40% de volumen), para el apoyo de muro de mampostería. Incluso p/p de compactación y curado del concreto.
Incluye: Replanteo. Fundido y compactación del concreto. Fundido de los bolos en el concreto fresco. Coronación y enrase. Curado del concreto.
Criterio de medición de proyecto: Volumen medido según documentación gráfica de Proyecto.
Criterio de medición de obra: Se medirá el volumen realmente ejecutado según especificaciones de Proyecto.

| Código | Ud | Descripción | Rendimiento | Precio | Importe |
|---|---|---|---|---|---|
| mt08aaa010a | m³ | Agua. (material) | 0.131 | 1.23 | 0.16 |
| mt01arg000i | m³ | Arena cribada. (material) | 0.320 | 11.13 | 3.56 |
| mt01arg001ii | m³ | Agregado grueso homogeneizado, de tamaño máximo 25 mm. (material) | 0.567 | 9.13 | 5.18 |
| mt08cem000i | kg | Cemento gris en sacos. (material) | 193.446 | 0.13 | 25.15 |
| mt01are040 | m³ | Piedra bola de 15 a 30 cm de diámetro. (material) | 0.400 | 17.96 | 7.18 |
| mq06hor010 | h | Mezcladora de concreto. (maquinaria) | 0.397 | 1.19 | 0.47 |
| au00auh040 |  | Vibrador de concreto, eléctrico. | 1.000 | 0.00 | 0.00 |
| mo041 | h | Armador. (mano de obra) | 0.336 | 3.11 | 1.04 |
| mo087 | h | Ayudante de armador. (mano de obra) | 0.336 | 2.12 | 0.71 |
| mo111 | h | Peón de albañilería. (mano de obra) | 2.106 | 1.93 | 4.06 |
| mo110 | h | Peón especializado de albañilería. (mano de obra) | 1.201 | 1.97 | 2.37 |
| % | % | Costes directos complementarios | 2 % | 49.88 | 1.00 |
|  |  | Costes directos |  |  | 50.88 |
