# Cargadero realizado con vigueta autorresistente de concreto pretensado T-18 de 1,2 m de longitud

- Propiedad del archivo: CYPE INGENIEROS, S.A.
- Formato: FIEBDC-3/2002
- Ámbito geográfico: Honduras
- Costes indirectos: 3.00 %
- Gastos generales: 13.00 %
- Beneficio industrial: 6.00 %
- IVA: 15.00 %

## E Estructuras

### EP Concreto prefabricado

#### EPC Cargaderos

**EPC010** m Cargadero realizado con vigueta autorresistente de concreto pretensado T-18 de 1,2 m de longitud.
Suministro y colocación de cargadero de vigueta autorresistente de concreto pretensado T-18 de 1,2 m de longitud, apoyada sobre capa de mortero de cemento, confeccionado en obra, dosificación 1:5, de 2 cm de espesor, para la formación de dintel en hueco de muro de mampostería.
Incluye: Replanteo del nivel de apoyo de las viguetas. Limpieza y preparación del plano de apoyo del sistema. Colocación, aplomado, nivelación y alineación.
Criterio de medición de proyecto: Longitud medida a ejes, según documentación gráfica de Proyecto.
Criterio de medición de obra: Se medirá, a ejes, la longitud realmente ejecutada según especificaciones de Proyecto.

| Código | Ud | Descripción | Rendimiento | Precio | Importe |
|---|---|---|---|---|---|
| mt07vau010a | m | Vigueta pretensada, T-18, Lmedia = <4 m. (material) | 1.000 | 4.04 | 4.04 |
| mt08aaa010a | m³ | Agua. (material) | 0.006 | 1.23 | 0.01 |
| mt01arg005a | t | Arena de cantera, para mortero mezclado en obra. (material) | 0.013 | 16.58 | 0.22 |
| mt08cem000i | kg | Cemento gris en sacos. (material) | 2.400 | 0.13 | 0.31 |
| mq06hor010 | h | Mezcladora de concreto. (maquinaria) | 0.006 | 1.19 | 0.01 |
| mo019 | h | Albañil. (mano de obra) | 0.274 | 2.97 | 0.81 |
| mo111 | h | Peón de albañilería. (mano de obra) | 0.344 | 1.93 | 0.66 |
| % | % | Costes directos complementarios | 2 % | 6.06 | 0.12 |
|  |  | Costes directos |  |  | 6.18 |
