# Hoja exterior de sistema de fachada ventilada

- Propiedad del archivo: CYPE INGENIEROS, S.A.
- Formato: FIEBDC-3/2002
- Ámbito geográfico: Honduras
- Costes indirectos: 0.03 %
- Gastos generales: 13.00 %
- Beneficio industrial: 6.00 %
- IVA: 15.00 %

## F Fachadas

### FA Ventiladas

#### FAY Sistemas de hoja exterior para fachada ventilada

**FAY060** m² Hoja exterior de sistema de fachada ventilada, de 10 mm de espesor mm de espesor, de baldosa cerámica de gres porcelánico, estilo cemento, serie Meteor "GRESPANIA", acabado brillo, color antracita, 30x60 cm y 10 mm de espesor, sistema de grapa vista Mecanofas DGV.
Ejecución de hoja exterior de sistema de fachada ventilada de 10 mm de espesor mm de espesor, de baldosa cerámica de gres porcelánico, estilo cemento, serie Meteor "GRESPANIA", acabado brillo, color antracita, 30x60 cm y 10 mm de espesor, capacidad de absorción de agua E<0,5% (gres porcelánico), colocada mediante el sistema Mecanofas DGV de anclaje visto de grapa, mediante estructura auxiliar fijada al paramento, sobre la que se fijan las grapas mediante tornillos autoblocantes de acero inoxidable o remaches de aluminio, quedando la grapa centrada en las juntas de las baldosas, sirviendo de retención y apoyo de las piezas. Incluso p/p de formación de dinteles, batientes, jambas y mochetas, juntas, realización de encuentros y piezas especiales.
Incluye: Preparación de los elementos de sujeción incorporados previamente a la obra. Replanteo de los ejes verticales y horizontales de las juntas. Preparación de los elementos de sujeción. Realización de todos los trabajos necesarios para la resolución de los huecos. Alineación, aplomado y nivelación del revestimiento cerámico. Fijación definitiva del revestimiento. Rejuntado. Relleno de las juntas de movimiento. Limpieza final del paramento.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt18bgg020gaafa | m² | Baldosa cerámica de gres porcelánico, estilo cemento, serie Meteor "GRESPANIA", acabado brillo, color antracita, 30x60 cm y 10 mm de espesor, capacidad de absorción de agua E<0,5% (gres porcelánico). (material) | 1.050 | 39.09 | 41.04 |
| mt19agp100b | m² | Subestructura de perfiles y accesorios de aluminio del sistema Mecanofas DGV, de anclaje visto de grapa, para fachada ventilada. (material) | 1.050 | 34.03 | 35.73 |
| op00ato010 |  | Atornillador. | 1.000 | 0.00 | 0.00 |
| mo048 | h | Montador de sistemas de fachadas prefabricadas. (mano de obra) | 1.442 | 3.07 | 4.43 |
| mo091 | h | Ayudante de montador de sistemas de fachadas prefabricadas. (mano de obra) | 1.442 | 2.01 | 2.90 |
| % | % | Costes directos complementarios | 2 % | 84.10 | 1.68 |
|  |  | Costes directos |  |  | 85.78 |
