# Sistema W384 "KNAUF" Aquapanel Outdoor (12,5+75+12,5+12,5)/400

- Propiedad del archivo: CYPE INGENIEROS, S.A.
- Formato: FIEBDC-3/2002
- Ámbito geográfico: Honduras
- Costes indirectos: 0.03 %
- Gastos generales: 13.00 %
- Beneficio industrial: 6.00 %
- IVA: 15.00 %

## F Fachadas

### FA Ventiladas

#### FAZ Sistemas de fachada ventilada, para revestir

**FAZ010** m² Sistema W384 "KNAUF" Aquapanel Outdoor (12,5+75+12,5+12,5)/400, para su uso como hoja interior de fachada ventilada, formado por una estructura metálica de acero galvanizado de canales horizontales de 75/40/0,7 mm GRC 0,7 y montantes verticales de 75/50/0,70 mm GRC 0,70 con una modulación de 400 mm, sobre la que se atornillan una placa Aquapanel Outdoor de 12,5 mm de espesor desde el lado exterior y dos placas de 12,5 mm de espesor (una placa tipo Standard (A) y una placa tipo Standard + Aluminio (BV)) desde el lado interior, 6 kg/m² de perfil de acero laminado en caliente, fijado al frente de la losa, y aislamiento de panel de lana mineral natural (LMN) hidrófobo, revestido por una de sus caras con velo de vidrio transparente, Ultravent 032 (TP 432B) "KNAUF INSULATION", de 40 mm de espesor, fijado mecánicamente, en el alma y en el frente de la losa, preparado como soporte del revestimiento exterior de la fachada ventilada (no incluido en este precio).
Suministro y montaje de sistema W384 "KNAUF" Aquapanel Outdoor, para su uso como hoja interior de fachada ventilada, formado por una estructura metálica de acero galvanizado de canales horizontales de 75/40/0,7 mm GRC 0,7 y montantes verticales de 75/50/0,70 mm GRC 0,70 con una modulación de 400 mm, sobre la que se atornillan una placa Aquapanel Outdoor de 12,5 mm de espesor desde el lado exterior y dos placas de 12,5 mm de espesor (una placa tipo Standard (A) y una placa tipo Standard + Aluminio (BV)) desde el lado interior, y aislamiento de panel de lana mineral natural (LMN) hidrófobo, revestido por una de sus caras con velo de vidrio transparente, Ultravent 032 (TP 432B) "KNAUF INSULATION", de 40 mm de espesor, resistencia térmica 1,25 m²K/W, conductividad térmica 0,032 W/(mK), colocado a tope para evitar puentes térmicos, fijado mecánicamente, en el alma y en el frente de la losa. Entre los perfiles y la placa se colocará una barrera impermeable al agua Tyvek. Incluso p/p de banda acústica, pasta de agarre, tornillos, fijaciones y pasta, mortero, cinta de juntas, perfiles de remate de PVC para formación de juntas de contracción y protección de esquinas y rincones, resolución de encuentros, 6 kg/m² de perfil de acero laminado en caliente, fijado al frente de la losa, puntos singulares y los trabajos necesarios para la formación de huecos. Totalmente terminado y preparado para soportar el revestimiento exterior (no incluido en este precio), que sea compatible con él y complete el cerramiento de fachada ventilada.
Incluye: Replanteo de la estructura metálica en suelo y techo. Nivelación y limpieza de la base. Fijación del perfil de acero. Colocación de la banda acústica. Colocación, aplomado y nivelación de marcos. Fijación de canales y montantes. Paso de instalaciones. Colocación del aislamiento. Colocación de la lámina impermeabilizante. Colocación y atornillado de la placa exterior a la estructura. Tratamiento de huecos. Colocación y atornillado de las placas interiores a la estructura. Enrasado y alisado con mortero y cinta de juntas. Colocación de cinta de juntas.
Criterio de medición de proyecto: Superficie medida según documentación gráfica de Proyecto, sin duplicar esquinas ni encuentros, deduciendo los huecos de superficie mayor de 2 m².
Criterio de medición de obra: Se medirá la superficie realmente ejecutada según especificaciones de Proyecto, sin duplicar esquinas ni encuentros, deduciendo los huecos de superficie mayor de 2 m², añadiendo a cambio la superficie de la parte interior del hueco, correspondiente al desarrollo de jambas y dinteles.

| Código | Ud | Descripción | Rendimiento | Precio | Importe |
|---|---|---|---|---|---|
| mt07ala000h | kg | Acero laminado A 572 Grado 42, en perfiles laminados en caliente, según ASTM A 572, piezas simples, para aplicaciones estructurales. (material) | 6.000 | 0.83 | 4.98 |
| mt12pck020d | m | Banda acústica de dilatación "KNAUF" de 95 mm de anchura. (material) | 1.200 | 0.54 | 0.65 |
| mt12pak020b | m | Canal 75/40/0,7 mm GRC 0,7 "KNAUF" de acero galvanizado, para sistema Aquapanel Outdoor. (material) | 0.700 | 2.63 | 1.84 |
| mt12pak030f | m | Montante 75/50/0,70 mm GRC 0,70 "KNAUF" de acero galvanizado, para sistema Aquapanel Outdoor. (material) | 2.750 | 3.73 | 10.26 |
| mt12pak070 | m² | Lámina impermeable al agua y permeable al vapor de agua, Tyvek Aquapanel Outdoor "KNAUF". (material) | 1.100 | 5.19 | 5.71 |
| mt12pak010a | m² | Placa Aquapanel Outdoor "KNAUF" 12,5x1200x2400 con alma de cemento Portland, revestida con una capa de fibra de vidrio embebida en ambas caras. (material) | 1.000 | 26.45 | 26.45 |
| mt12pak040b | Ud | Tornillo Aquapanel Maxi TB 39 mm "KNAUF". (material) | 20.000 | 0.10 | 2.00 |
| mt12psg220 | Ud | Fijación compuesta por taco y tornillo 5x27. (material) | 1.600 | 0.07 | 0.11 |
| mt16lki010jcj | m² | Panel de lana mineral natural (LMN) hidrófobo, revestido por una de sus caras con velo de vidrio transparente, Ultravent 032 (TP 432B) "KNAUF INSULATION", de 40 mm de espesor, resistencia térmica 1,25 m²K/W, conductividad térmica 0,032 W/(mK), Euroclase A1 de reacción al fuego, con código de designación MW-EN 13162-T4-WS-WL(P)-AFr5, de aplicación como aislante térmico y acústico en cerramientos de fachada ventilada. (material) | 1.000 | 6.49 | 6.49 |
| mt12ppk010a | m² | Lámina de yeso A / - 1200 / longitud / 12,5 / borde afinado, Standard "KNAUF". (material) | 1.000 | 4.80 | 4.80 |
| mt12ppk010d | m² | Lámina de yeso BV / - 1200 / longitud / 12,5 / borde afinado, Standard + Aluminio "KNAUF". (material) | 1.000 | 9.11 | 9.11 |
| mt12ptk010cd | Ud | Tornillo autoperforante TN "KNAUF" 3,5x25. (material) | 9.000 | 0.01 | 0.09 |
| mt12ptk010cg | Ud | Tornillo autoperforante TN "KNAUF" 3,5x45. (material) | 18.000 | 0.02 | 0.36 |
| mt12pik015 | kg | Pasta de agarre Perlfix "KNAUF". (material) | 0.100 | 0.62 | 0.06 |
| mt12pik010a | kg | Pasta de juntas Jointfiller 24 H "KNAUF". (material) | 0.500 | 1.36 | 0.68 |
| mt12pck010a | m | Cinta de juntas "KNAUF" de 50 mm de anchura. (material) | 1.600 | 0.04 | 0.06 |
| mt12pak060 | kg | Mortero de juntas Aquapanel "KNAUF", color gris. (material) | 0.600 | 2.78 | 1.67 |
| mt12pak050 | m | Cinta de juntas Aquapanel Outdoor "KNAUF". (material) | 2.100 | 0.57 | 1.20 |
| op00ato010 |  | Atornillador. | 1.000 | 0.00 | 0.00 |
| mo048 | h | Montador de sistemas de fachadas prefabricadas. (mano de obra) | 0.535 | 3.07 | 1.64 |
| mo091 | h | Ayudante de montador de sistemas de fachadas prefabricadas. (mano de obra) | 0.535 | 2.01 | 1.08 |
| mo049 | h | Montador de prefabricados interiores. (mano de obra) | 0.229 | 3.07 | 0.70 |
| mo092 | h | Ayudante de montador de prefabricados interiores. (mano de obra) | 0.229 | 2.01 | 0.46 |
| % | % | Costes directos complementarios | 3 % | 80.40 | 2.41 |
|  |  | Costes directos |  |  | 82.81 |
