# Cerramiento de hueco de elevador mediante el sistema Shaftwall W634.es

- Propiedad del archivo: CYPE INGENIEROS, S.A.
- Formato: FIEBDC-3/2002
- Ámbito geográfico: Honduras
- Costes indirectos: 3.00 %
- Gastos generales: 13.00 %
- Beneficio industrial: 6.00 %
- IVA: 15.00 %

## F Muros exteriores e interiores

### FB Muros interiores de láminas

#### FBY De láminas de yeso

**FBY020** m² Cerramiento de hueco de elevador mediante el sistema Shaftwall W634.es, de muro interior especial (20+92+15 + 48+15+15)/600 LM - (CT 92 + 48) (1 maciza (DFH2) y 3 cortafuego (DF)), con láminas de yeso, sobre bandas acústicas "KNAUF", colocadas en la base del muro interior, formado por una estructura doble, de montantes tipo CT 92 y montantes tipo estándar con disposición normal "N"; aislamiento entre montantes de tipo CT con panel semirrígido de lana mineral, espesor 45 mm, y entre montantes de tipo estándar con panel semirrígido de lana mineral, espesor 45 mm; 205 mm de espesor total; 205 mm de espesor total.
Suministro y montaje de cerramiento de hueco de elevador mediante el sistema Shaftwall W634.es de muro interior especial, de 2,55 m de altura máxima y 205 mm de espesor total, sobre bandas acústicas "KNAUF", colocadas en la base del muro interior, formado por una estructura doble, de perfiles de lámina de acero galvanizado de 92 y 48 mm de anchura, a base de montantes tipo CT 92 y montantes tipo estándar con disposición normal "N" (elementos verticales), separados 600 mm entre sí, y canales (elementos horizontales), para recibir un total de 4 láminas de yeso: una placa tipo maciza (DFH2) en una cara, una placa tipo cortafuego (DF) entre los montantes tipo CT y los montantes estándar, y dos placas tipo cortafuego (DF) en la otra cara; aislamiento entre montantes de tipo CT con panel semirrígido de lana mineral, espesor 45 mm, y entre montantes de tipo estándar con panel semirrígido de lana mineral, espesor 45 mm. Incluso parte proporcional de replanteo de los perfiles, zonas de paso y huecos; colocación en todo su perímetro de cintas o bandas estancas, en la superficie de apoyo o contacto de los perfiles con los paramentos; anclajes de canales y parantes metálicos; corte y fijación de las placas mediante tornillería; tratamiento de las zonas de paso y huecos; ejecución de ángulos; tratamiento de juntas mediante pasta y cinta de juntas; recibido de las cajas para alojamiento de materiales eléctricos y de paso de instalaciones, previo replanteo de su ubicación en las placas y perforación de las mismas, y limpieza final. Totalmente terminado y listo para imprimar, pintar o revestir.
Incluye: Replanteo y trazado en la losa inferior y en el superior de los muros interiores a realizar. Colocación de banda de estanqueidad y canales inferiores del primer bastidor, sobre piso acabado o base de asiento. Colocación de banda de estanqueidad y canales superiores del primer bastidor, bajo losas. Colocación y fijación de los parantes del primer bastidor sobre los elementos horizontales. Montaje de las placas interiores, entre los perfiles de los parantes del primer bastidor. Colocación de los paneles de lana mineral, entre los parantes del primer bastidor. Montaje de la placa intermedia, con fijaciones mecánicas. Colocación de banda de estanqueidad y canales inferiores del segundo bastidor, sobre piso acabado o base de asiento. Colocación de banda de estanqueidad y canales superiores del segundo bastidor, bajo losas. Colocación y fijación de los parantes del segundo bastidor sobre los elementos horizontales. Colocación de los paneles de lana mineral, entre los montantes del segundo bastidor. Cierre de la segunda cara con placas, mediante fijaciones mecánicas. Replanteo de las cajas para alojamiento de materiales eléctricos y de paso de instalaciones, y posterior perforación de las placas. Tratamiento de las juntas entre placas. Recibido de las cajas para alojamiento de materiales eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pck020c | m | Banda acústica de dilatación autoadhesiva de espuma de poliuretano de celdas cerradas "KNAUF", de 3,2 mm de espesor y 70 mm de anchura, resistencia térmica 0,10 m²K/W, conductividad térmica 0,032 W/(mK). (material) | 1.200 | 0.50 | 0.60 |
| mt12sak030b | m | Canal CT 94 "KNAUF", de acero galvanizado. (material) | 0.700 | 9.81 | 6.87 |
| mt12psg220 | Ud | Fijación compuesta por taco y tornillo 5x27. (material) | 3.200 | 0.07 | 0.22 |
| mt12sak020b | m | Montante CT 92 "KNAUF", de acero galvanizado. (material) | 2.000 | 16.66 | 33.32 |
| mt12sak010a | m² | Lámina de yeso DFH2 / - 600 / 3000 / 20 / borde cuadrado, maciza "KNAUF", Euroclase A2-s1, d0 de reacción al fuego. (material) | 1.000 | 12.90 | 12.90 |
| mt16lra060a | m² | Panel semirrígido de lana mineral, espesor 45 mm. (material) | 2.100 | 3.72 | 7.81 |
| mt12ppk010j | m² | Lámina de yeso DF / - 1200 / longitud / 15 / borde afinado, cortafuego "KNAUF". (material) | 3.000 | 10.48 | 31.44 |
| mt12ptk010dd | Ud | Tornillo autoperforante TB "KNAUF" 3,5x25. (material) | 15.000 | 0.01 | 0.15 |
| mt12pck020a | m | Banda acústica de dilatación autoadhesiva de espuma de poliuretano de celdas cerradas "KNAUF", de 3,2 mm de espesor y 30 mm de anchura, resistencia térmica 0,10 m²K/W, conductividad térmica 0,032 W/(mK). (material) | 1.200 | 0.20 | 0.24 |
| mt12pfk020c | m | Canal 48/30 "KNAUF" de acero galvanizado. (material) | 0.700 | 1.25 | 0.88 |
| mt12pfk010c | m | Montante 48/35 "KNAUF" de acero galvanizado. (material) | 2.000 | 1.68 | 3.36 |
| mt12ptk010cd | Ud | Tornillo autoperforante TN "KNAUF" 3,5x25. (material) | 8.000 | 0.01 | 0.08 |
| mt12ptk010cg | Ud | Tornillo autoperforante TN "KNAUF" 3,5x45. (material) | 15.000 | 0.02 | 0.30 |
| mt12ptk010ch | Ud | Tornillo autoperforante TN "KNAUF" 3,9x55. (material) | 15.000 | 0.02 | 0.30 |
| mt12pik010b | kg | Pasta de juntas Jointfiller F-1 GLS "KNAUF". (material) | 1.400 | 1.53 | 2.14 |
| mt12pck010a | m | Cinta de juntas "KNAUF" de 50 mm de anchura. (material) | 1.600 | 0.04 | 0.06 |
| op00ato010 |  | Atornillador. | 1.000 | 0.00 | 0.00 |
| op00fre010 |  | Fresadora. | 1.000 | 0.00 | 0.00 |
| mo053 | h | Montador de prefabricados interiores. (mano de obra) | 0.679 | 2.12 | 1.44 |
| mo100 | h | Ayudante de montador de prefabricados interiores. (mano de obra) | 0.679 | 1.51 | 1.03 |
| % | % | Herramienta menor | 2 % | 103.14 | 2.06 |
|  |  | Costes directos |  |  | 105.20 |
