# Carpintería de aluminio anodizado color inox, en cerramiento de vestíbulos de entrada al edificio, gama media, con premarco

- Propiedad del archivo: CYPE INGENIEROS, S.A.
- Formato: FIEBDC-3/2002
- Ámbito geográfico: Honduras
- Costes indirectos: 3.00 %
- Gastos generales: 13.00 %
- Beneficio industrial: 6.00 %
- IVA: 15.00 %

## F Fachadas

### FC Ventanas y puertas exteriores

#### FCL Aluminio

**FCL055** m² Carpintería de aluminio anodizado color inox, en cerramiento de vestíbulos de entrada al edificio, gama media, con premarco.
Suministro y montaje de carpintería de aluminio anodizado color inox con espesor mínimo de 15 micras, en cerramiento de vestíbulos de entrada al edificio, formada por hojas fijas y practicables; certificado de conformidad marca de calidad EWAA EURAS (QUALANOD), gama media, con premarco; compuesta por perfiles extrusionados formando marcos y hojas de 1,5 mm de espesor mínimo en perfiles estructurales, herrajes de colgar, cerradura, manija y abrepuertas, juntas de acristalamiento de EPDM, tornillería de acero inoxidable, elementos de estanqueidad, accesorios y utillajes de mecanizado homologados. Incluso p/p de premarco de aluminio, garras de fijación, sellado perimetral de juntas por medio de un cordón de silicona neutra y ajuste final en obra. Elaborada en taller, con clasificación a la permeabilidad al aire, a la estanqueidad al agua y a la resistencia a la carga del viento. Totalmente montada y probada.
Incluye: Colocación de la carpintería. Ajuste final de las hojas. Sellado de juntas perimetrales.
Criterio de medición de proyecto: Superficie del hueco a cerrar, medida según documentación gráfica de Proyecto.
Criterio de medición de obra: Se medirá, con las dimensiones del hueco, la superficie realmente ejecutada según especificaciones de Proyecto.

| Código | Ud | Descripción | Rendimiento | Precio | Importe |
|---|---|---|---|---|---|
| mt25pem010 | m | Premarco para ventanas y puertas exteriores de aluminio, incluso p/p de elaboración en taller. (material) | 2.350 | 2.41 | 5.66 |
| mt25pfb015h | m² | Carpintería de aluminio anodizado color inox en cerramiento de vestíbulos de entrada al edificio, formada por hojas fijas y practicables, gama media, con clasificación a la permeabilidad al aire, a la estanqueidad al agua y a la resistencia a la carga del viento, marca de calidad EWAA-EURAS (QUALANOD). Incluso p/p de kit de herrajes de colgar, cerradura, manija y abrepuertas, juntas de acristalamiento de EPDM, tornillería de acero inoxidable, elementos de estanqueidad, accesorios, utillajes de mecanizado homologados y elaboración en taller. (material) | 1.020 | 173.94 | 177.42 |
| mt15sja100 | Ud | Cartucho de masilla de silicona neutra. (material) | 0.224 | 3.54 | 0.79 |
| op00ato010 |  | Atornillador. | 1.000 | 0.00 | 0.00 |
| mo017 | h | Fierrero. (mano de obra) | 0.188 | 3.01 | 0.57 |
| mo057 | h | Ayudante de fierrero. (mano de obra) | 0.171 | 2.02 | 0.35 |
| % | % | Costes directos complementarios | 2 % | 184.79 | 3.70 |
|  |  | Costes directos |  |  | 188.49 |
