# Antepecho de mampostería

- Propiedad del archivo: CYPE INGENIEROS, S.A.
- Formato: FIEBDC-3/2002
- Ámbito geográfico: Honduras
- Divisa: HNL
- Costes indirectos: 3.00 %
- Gastos generales: 13.00 %
- Beneficio industrial: 6.00 %
- IVA: 15.00 %

## F Muros exteriores e interiores

### FD Defensas

#### FDA Antepechos

**FDA005** m Antepecho de mampostería.
Antepecho de 1,25 m de altura, de 11 cm de espesor de mampostería de ladrillo cerámico hueco triple, para revestir, 33x16x11 cm, con juntas horizontales y verticales de 10 mm de espesor, recibida con mortero de cemento confeccionado en obra, con 250 kg/m³ de cemento, color gris, dosificación 1:6, suministrado en sacos; enfoscado en ambas caras con mortero de cemento confeccionado en obra, con 250 kg/m³ de cemento, color gris, dosificación 1:6, suministrado en sacos. Incluso pieza superior de coronación.
Incluye: Limpieza y preparación de la superficie de apoyo. Replanteo de la mampostería a realizar. Preparación del mortero. Asiento de la primera hilada sobre capa de mortero. Colocación y aplomado de miras de referencia. Tendido de hilos entre miras. Colocación de plomos fijos en las aristas. Colocación de las piezas por hiladas a nivel. Replanteo de alineaciones y niveles. Ejecución de encuentros y pilastras. Enfoscado de paramentos.
Criterio de medición de proyecto: Longitud medida a ejes, según documentación gráfica de Proyecto.
Criterio de medición de obra: Se medirá, a ejes, la longitud realmente ejecutada según especificaciones de Proyecto.

| Código | Ud | Descripción | Rendimiento | Precio | Importe |
|---|---|---|---|---|---|
| mt04lvc010i | Ud | Ladrillo cerámico hueco triple, para revestir, 33x16x11 cm, densidad 810 kg/m³. (material) | 22.313 | 17.37 | 387.58 |
| mt08aaa010a | m³ | Agua. (material) | 0.029 | 38.17 | 1.11 |
| mt01arg005a | t | Arena de cantera, para mortero mezclado en obra. (material) | 0.182 | 514.67 | 93.67 |
| mt08cem000i | kg | Cemento gris en sacos. (material) | 28.178 | 4.15 | 116.94 |
| mt20ahp010j | m | Cortagotas prefabricado de concreto, con un ángulo de inclinación de 10°, de color blanco, en piezas de 500x200x50 mm, con goterón, para cubrición de muros, y anclaje metálico de acero inoxidable en su cara inferior. (material) | 1.050 | 302.42 | 317.54 |
| mq06hor010 | h | Mezcladora de concreto eléctrica con una capacidad de amasado de 160 l. (maquinaria) | 0.078 | 76.31 | 5.95 |
| mo021 | h | Albañil especializado en trabajos de mampostería. (mano de obra) | 1.918 | 114.04 | 218.73 |
| mo078 | h | Ayudante de albañil especializado en trabajos de mampostería. (mano de obra) | 0.959 | 85.25 | 81.75 |
| mo114 | h | Peón de albañilería especializado en trabajos de mampostería. (mano de obra) | 1.225 | 82.13 | 100.61 |
| % | % | Herramienta menor | 2 % | 1323.88 | 26.48 |
|  |  | Costes directos |  |  | 1350.36 |
