# Persiana enrollable de lamas de PVC de 37 mm

- Propiedad del archivo: CYPE INGENIEROS, S.A.
- Formato: FIEBDC-3/2002
- Ámbito geográfico: Honduras
- Costes indirectos: 3.00 %
- Gastos generales: 13.00 %
- Beneficio industrial: 6.00 %
- IVA: 15.00 %

## F Fachadas

### FD Defensas de exteriores

#### FDP Persianas y capialzados

**FDP010** m² Persiana enrollable de lamas de PVC de 37 mm.
Suministro y montaje de persiana enrollable de lamas de PVC de 37 mm, engarzadas con anillas metálicas o con alambre de acero galvanizado, equipada con todos sus accesorios (eje, poleas, cinta y recogedor), en cajón de persiana ya realizado. Totalmente montada y probada.
Incluye: Introducción de la persiana por los perfiles guía en toda la longitud de éstos. Encaje del eje del rodillo en los soportes dispuestos en el cajón de persiana. Anclaje de la cinta al bombo. Enrollado de la persiana. Anclaje de la cinta al recogedor. Colocación del recogedor en la caja correspondiente.
Criterio de medición de proyecto: Superficie del hueco a cerrar, medida según documentación gráfica de Proyecto.
Criterio de medición de obra: Se medirá, con las dimensiones del hueco, la superficie realmente ejecutada según especificaciones de Proyecto.

| Código | Ud | Descripción | Rendimiento | Precio | Importe |
|---|---|---|---|---|---|
| mt24per010a | m² | Persiana enrollable de lamas de PVC de 37 mm de altura, equipada con todos sus accesorios (eje, polea, cinta y recogedor). (material) | 1.100 | 17.92 | 19.71 |
| op00ato010 |  | Atornillador. | 1.000 | 0.00 | 0.00 |
| mo010 | h | Montador. (mano de obra) | 0.218 | 3.07 | 0.67 |
| mo078 | h | Ayudante de montador. (mano de obra) | 0.218 | 2.01 | 0.44 |
| % | % | Costes directos complementarios | 2 % | 20.82 | 0.42 |
|  |  | Costes directos |  |  | 21.24 |
