# Contraventana de PVC, una hoja practicable, tipo mallorquina, de lamas fijas, dimensiones 300x600 mm, colocada en ventana

- Propiedad del archivo: CYPE INGENIEROS, S.A.
- Formato: FIEBDC-3/2002
- Ámbito geográfico: Honduras
- Costes indirectos: 3.00 %
- Gastos generales: 13.00 %
- Beneficio industrial: 6.00 %
- IVA: 15.00 %

## F Fachadas

### FD Defensas de exteriores

#### FDV Contraventanas

**FDV010** Ud Contraventana de PVC, una hoja practicable, tipo mallorquina, de lamas fijas, dimensiones 300x600 mm, colocada en ventana.
Suministro y colocación de contraventana de PVC, una hoja practicable, tipo mallorquina, de lamas fijas, dimensiones 300x600 mm; acabado liso, en color blanco, con refuerzos interiores, manilla y herrajes, colocada en ventana. Totalmente instalada y ajustada.
Incluye: Colocación y fijación del marco. Colocación y fijación de los elementos de colgar. Colocación de la hoja.
Criterio de medición de proyecto: Número de unidades previstas, según documentación gráfica de Proyecto.
Criterio de medición de obra: Se medirá el número de unidades realmente ejecutadas según especificaciones de Proyecto.

| Código | Ud | Descripción | Rendimiento | Precio | Importe |
|---|---|---|---|---|---|
| mt24dbc010aa | Ud | Contraventana de PVC, una hoja practicable, tipo mallorquina, de lamas fijas, dimensiones 300x600 mm; acabado liso, en color blanco, con refuerzos interiores, manilla y herrajes. (material) | 1.000 | 85.55 | 85.55 |
| op00ato010 |  | Atornillador. | 1.000 | 0.00 | 0.00 |
| op00tal010 |  | Taladro. | 1.000 | 0.00 | 0.00 |
| mo017 | h | Fierrero. (mano de obra) | 1.088 | 3.01 | 3.27 |
| mo057 | h | Ayudante de fierrero. (mano de obra) | 0.544 | 2.02 | 1.10 |
| % | % | Costes directos complementarios | 2 % | 89.92 | 1.80 |
|  |  | Costes directos |  |  | 91.72 |
