# Carpintería de aluminio, acabado en anodizado natural, para conformado de contraventana practicable de una hoja de lamas fijas, de 50x150 cm, gama básica, colocada en ventana

- Propiedad del archivo: CYPE INGENIEROS, S.A.
- Formato: FIEBDC-3/2002
- Ámbito geográfico: Honduras
- Costes indirectos: 3.00 %
- Gastos generales: 13.00 %
- Beneficio industrial: 6.00 %
- IVA: 15.00 %

## F Fachadas

### FD Defensas de exteriores

#### FDV Contraventanas

**FDV020** Ud Carpintería de aluminio, acabado en anodizado natural, para conformado de contraventana practicable de una hoja de lamas fijas, de 50x150 cm, gama básica, colocada en ventana.
Suministro y montaje de carpintería de aluminio, acabado en anodizado natural, con un espesor mínimo de 15 micras, para conformado de contraventana practicable de una hoja de lamas fijas, de 50x150 cm, gama básica, colocada en ventana. Espesor y calidad del proceso de anodizado garantizado por el sello EWAA-EURAS. Compuesta por perfiles extrusionados formando marcos y hojas de 1,5 mm de espesor mínimo en perfiles estructurales. Accesorios, herrajes de colgar y apertura, juntas de acristalamiento de EPDM, tornillería de acero inoxidable, elementos de estanqueidad, accesorios y utillajes de mecanizado homologados. Incluso p/p de garras de fijación, sellado perimetral de juntas por medio de un cordón de silicona neutra y ajuste final en obra. Elaborada en taller. Totalmente montada.
Incluye: Colocación y fijación del marco. Colocación y fijación de los elementos de colgar. Colocación de la hoja.
Criterio de medición de proyecto: Número de unidades previstas, según documentación gráfica de Proyecto.
Criterio de medición de obra: Se medirá el número de unidades realmente ejecutadas según especificaciones de Proyecto.

| Código | Ud | Descripción | Rendimiento | Precio | Importe |
|---|---|---|---|---|---|
| mt25dcg010a | m | Perfil de aluminio anodizado natural, para conformado de marco de ventana en sistemas de contraventanas practicables, gama básica, incluso juntas de estanqueidad de la hoja, con el certificado de calidad EWAA-EURAS (QUALANOD). (material) | 4.000 | 3.57 | 14.28 |
| mt25dcg060a | m | Perfil de aluminio anodizado natural, para conformado de hoja de ventana en sistemas de contraventanas, gama básica, incluso junta de estanqueidad de la hoja, con el certificado de calidad EWAA-EURAS (QUALANOD). (material) | 3.800 | 3.70 | 14.06 |
| mt25dcg066a | m | Perfil de aluminio anodizado natural, para conformado de complemento portalamas en sistemas de contraventanas, gama básica, con el certificado de calidad EWAA-EURAS (QUALANOD). (material) | 0.640 | 1.40 | 0.90 |
| mt25dcg070a | m | Perfil de aluminio anodizado natural, para conformado de lama terminal en sistemas de contraventanas, gama básica, con el certificado de calidad EWAA-EURAS (QUALANOD). (material) | 0.640 | 2.76 | 1.77 |
| mt25dcg090a | m | Perfil de aluminio anodizado natural, para conformado de lama fija en sistemas de contraventanas, gama básica, con el certificado de calidad EWAA-EURAS (QUALANOD). (material) | 11.520 | 2.03 | 23.39 |
| mt25pfx200ea | Ud | Kit compuesto por escuadras, tapas de condensación y salida de agua, y herrajes de ventana practicable de apertura hacia el interior de una hoja. (material) | 1.000 | 11.65 | 11.65 |
| mt15sja100 | Ud | Cartucho de masilla de silicona neutra. (material) | 0.140 | 3.54 | 0.50 |
| op00ato010 |  | Atornillador. | 1.000 | 0.00 | 0.00 |
| op00tal010 |  | Taladro. | 1.000 | 0.00 | 0.00 |
| mo017 | h | Fierrero. (mano de obra) | 1.088 | 3.01 | 3.27 |
| mo057 | h | Ayudante de fierrero. (mano de obra) | 1.088 | 2.02 | 2.20 |
| % | % | Costes directos complementarios | 2 % | 72.02 | 1.44 |
|  |  | Costes directos |  |  | 73.46 |
