# Cerramiento de fachada de mampostería de bloques huecos de vidrio moldeado ondulado, incoloro, 190x190x80 mm, colocados con adhesivo cementoso color blanco y armaduras

- Propiedad del archivo: CYPE INGENIEROS, S.A.
- Formato: FIEBDC-3/2002
- Ámbito geográfico: Honduras
- Divisa: HNL
- Costes indirectos: 3.00 %
- Gastos generales: 13.00 %
- Beneficio industrial: 6.00 %
- IVA: 15.00 %

## F Muros exteriores e interiores

### FF Mampostería no estructural

#### FFV Pared de bloques de vidrio en fachada

**FFV010** m² Cerramiento de fachada de mampostería de bloques huecos de vidrio moldeado ondulado, incoloro, 190x190x80 mm, colocados con adhesivo cementoso color blanco y armaduras.
Ejecución de cerramiento de fachada de mampostería de bloques huecos de vidrio moldeado ondulado, incoloro, 190x190x80 mm, recibidos con adhesivo cementoso color blanco, compuesto por cemento blanco de alta resistencia, agregados especiales de granulometría seleccionada y aditivos plastificantes, y varillas de acero inoxidable, con juntas perimetrales de 3,5 cm de espesor y juntas entre bloques de 1 cm de espesor mínimo. Incluso bandas de dilatación perimetrales de PVC, crucetas, rejuntado de los bloques y sellado de juntas perimetrales con silicona. Totalmente acabado.
Incluye: Replanteo. Colocación y aplomado de miras de referencia. Tendido de hilos entre miras. Colocación de las bandas de dilatación inferior y laterales. Colocación de adhesivo cementoso en la junta perimetral inferior. Colocación de los bloques por hiladas a nivel y de las crucetas entre bloques. Colocación de las varillas. Colocación de la banda de dilatación superior antes de la colocación de la última hilada de bloques. Rejuntado de los bloques. Sellado de las juntas perimetrales. Repaso y limpieza de juntas.
Criterio de medición de proyecto: Superficie medida según documentación gráfica de Proyecto, sin duplicar esquinas ni encuentros, deduciendo todos los huecos.
Criterio de medición de obra: Se medirá la superficie realmente ejecutada según especificaciones de Proyecto, sin duplicar esquinas ni encuentros, deduciendo todos los huecos.

| Código | Ud | Descripción | Rendimiento | Precio | Importe |
|---|---|---|---|---|---|
| mt21vmh010ada | Ud | Bloque hueco de vidrio moldeado ondulado, incoloro, 190x190x80 mm. (material) | 25.000 | 68.84 | 1721.00 |
| mt09mcp260a | kg | Adhesivo cementoso color blanco, compuesto por cemento blanco de alta resistencia, agregados especiales de granulometría seleccionada y aditivos plastificantes, para el montaje y rejuntado de bloques de vidrio. (material) | 12.000 | 12.52 | 150.24 |
| mt07www060 | kg | Varilla de acero inoxidable AISI 304. (material) | 2.120 | 154.24 | 326.99 |
| mt15sja025c | Ud | Cartucho de silicona acética monocomponente, antimoho, color transparente, de 310 ml. (material) | 0.500 | 215.91 | 107.96 |
| mt21vva022a | Ud | Material auxiliar para la colocación de bloques de vidrio moldeado. (material) | 1.000 | 23.70 | 23.70 |
| mo021 | h | Albañil especializado en trabajos de mampostería. (mano de obra) | 3.343 | 71.73 | 239.79 |
| mo114 | h | Peón de albañilería especializado en trabajos de mampostería. (mano de obra) | 1.671 | 51.22 | 85.59 |
| % | % | Herramienta menor | 2 % | 2655.27 | 53.11 |
|  |  | Costes directos |  |  | 2708.38 |
