# Colocación y fijación de premarco de madera de pino

- Propiedad del archivo: CYPE INGENIEROS, S.A.
- Formato: FIEBDC-3/2002
- Ámbito geográfico: Honduras
- Divisa: HNL
- Costes indirectos: 3.00 %
- Gastos generales: 13.00 %
- Beneficio industrial: 6.00 %
- IVA: 15.00 %

## H Remates y ayudas

### HE Recibidos

#### HEC Marcos, premarcos y premarcos

**HEC030** Ud Colocación y fijación de premarco de madera de pino, durante la ejecución del muro interior y antes de colocar el pavimento, con tornillería al entramado autoportante del muro interior de placas, para fijar posteriormente, sobre él, el marco de la carpintería de más de 4 m² de superficie.
Colocación y fijación de premarco de madera de pino, durante la ejecución del muro interior y antes de colocar el pavimento, con tornillería al entramado autoportante del muro interior de placas, para fijar posteriormente, sobre él, el marco de la carpintería de más de 4 m² de superficie.
Incluye: Replanteo. Nivelación y aplomado. Fijación definitiva del premarco.
Criterio de medición de proyecto: Número de unidades previstas, según documentación gráfica de Proyecto.
Criterio de medición de obra: Se medirá el número de unidades realmente ejecutadas según especificaciones de Proyecto.

| Código | Ud | Descripción | Rendimiento | Precio | Importe |
|---|---|---|---|---|---|
| op00ato010 |  | Atornillador. | 1.000 | 0.00 | 0.00 |
| mo020 | h | Albañil. (mano de obra) | 0.329 | 65.38 | 21.51 |
| mo113 | h | Peón de albañilería. (mano de obra) | 0.329 | 46.20 | 15.20 |
| % | % | Herramienta menor | 2 % | 36.71 | 0.73 |
|  |  | Costes directos |  |  | 37.44 |
