# Recibido de carpintería

- Propiedad del archivo: CYPE INGENIEROS, S.A.
- Formato: FIEBDC-3/2002
- Ámbito geográfico: Honduras
- Divisa: HNL
- Costes indirectos: 3.00 %
- Gastos generales: 13.00 %
- Beneficio industrial: 6.00 %
- IVA: 15.00 %

## H Remates y ayudas

### HE Recibidos

#### HED Carpinterías

**HED010** Ud Recibido de carpintería.
Recibido de carpintería de aluminio, acero o PVC, con patillas de anclaje, de hasta 2 m² de superficie, con mortero de cemento, confeccionado en obra, con aditivo hidrófugo, dosificación 1:6.
Incluye: Replanteo. Apertura de huecos para embutir los anclajes. Nivelación y aplomado. Apuntalamiento. Tapado de huecos con mortero.
Criterio de medición de proyecto: Número de unidades previstas, según documentación gráfica de Proyecto.
Criterio de medición de obra: Se medirá el número de unidades realmente ejecutadas según especificaciones de Proyecto.

| Código | Ud | Descripción | Rendimiento | Precio | Importe |
|---|---|---|---|---|---|
| mt08aaa010a | m³ | Agua. (material) | 0.006 | 38.17 | 0.23 |
| mt01arg005a | t | Arena de cantera, para mortero mezclado en obra. (material) | 0.016 | 514.67 | 8.23 |
| mt08cem000i | kg | Cemento gris en sacos. (material) | 2.500 | 4.15 | 10.38 |
| mt08adt010 | kg | Aditivo hidrófugo para impermeabilización de morteros u concretos. (material) | 0.050 | 30.54 | 1.53 |
| mq06hor010 | h | Mezcladora de concreto eléctrica con una capacidad de amasado de 160 l. (maquinaria) | 0.007 | 76.31 | 0.53 |
| mo020 | h | Albañil. (mano de obra) | 0.789 | 114.04 | 89.98 |
| mo113 | h | Peón de albañilería. (mano de obra) | 0.877 | 82.13 | 72.03 |
| % | % | Herramienta menor | 2 % | 182.91 | 3.66 |
|  |  | Costes directos |  |  | 186.57 |
