# Colocación y fijación de reja metálica, mediante recibido con mortero de cemento, confeccionado en obra, con aditivo hidrófugo, dosificación 1:4

- Propiedad del archivo: CYPE INGENIEROS, S.A.
- Formato: FIEBDC-3/2002
- Ámbito geográfico: Honduras
- Costes indirectos: 3.00 %
- Gastos generales: 13.00 %
- Beneficio industrial: 6.00 %
- IVA: 15.00 %

## H Remates y ayudas

### HY Ayudas

#### HYR Recibidos

**HYR090** m² Colocación y fijación de reja metálica, mediante recibido con mortero de cemento, confeccionado en obra, con aditivo hidrófugo, dosificación 1:4.
Colocación y fijación de reja metálica, mediante recibido con mortero de cemento, confeccionado en obra, con aditivo hidrófugo, dosificación 1:4. Incluso parte proporcional de replanteo, apertura y tapado de huecos para los anclajes, nivelación y aplomado.
Incluye: Replanteo. Apertura de huecos. Nivelación y aplomado. Tapado de huecos.
Criterio de medición de proyecto: Superficie del hueco a cerrar, medida según documentación gráfica de Proyecto.
Criterio de medición de obra: Se medirá, con las dimensiones del hueco, la superficie realmente ejecutada según especificaciones de Proyecto.

| Código | Ud | Descripción | Rendimiento | Precio | Importe |
|---|---|---|---|---|---|
| mt08aaa010a | m³ | Agua. (material) | 0.006 | 1.31 | 0.01 |
| mt01arg005a | t | Arena de cantera, para mortero mezclado en obra. (material) | 0.015 | 18.09 | 0.27 |
| mt08cem000i | kg | Cemento gris en sacos. (material) | 3.800 | 0.14 | 0.53 |
| mt08adt010 | kg | Aditivo hidrófugo para impermeabilización de morteros u concretos. (material) | 0.076 | 1.05 | 0.08 |
| mq06hor010 | h | Mezcladora de concreto. (maquinaria) | 0.007 | 1.15 | 0.01 |
| mo020 | h | Albañil. (mano de obra) | 0.435 | 2.03 | 0.88 |
| mo113 | h | Peón de albañilería. (mano de obra) | 0.522 | 1.44 | 0.75 |
| % | % | Costes directos complementarios | 2 % | 2.53 | 0.05 |
|  |  | Costes directos |  |  | 2.58 |
