# Aerotermo

- Propiedad del archivo: CYPE INGENIEROS, S.A.
- Formato: FIEBDC-3/2002
- Ámbito geográfico: Honduras
- Divisa: HNL
- Costes indirectos: 3.00 %
- Gastos generales: 13.00 %
- Beneficio industrial: 6.00 %
- IVA: 15.00 %

## I Instalaciones

### IC Calefacción, refrigeración, climatización y agua caliente

#### ICF Unidades no autónomas para climatización

**ICF110** Ud Aerotermo.
Aerotermo, potencia calorífica 22 kW, caudal de aire nominal 2800 m³/h, nivel sonoro nominal 52 dBA, ventilador helicoidal de 2 velocidades, dimensiones 655x280x490 mm, alimentación eléctrica monofásica a 230 V, peso 20 kg, con envolvente de lámina de zinc pintada, bastidor de zinc, batería de agua de tubos de cobre y aletas continuas de aluminio y conexiones hidráulicas laterales de acero con purgadores de aire. Totalmente montado, conexionado y puesto en marcha por la empresa instaladora para la comprobación de su correcto funcionamiento.
Incluye: Replanteo de la unidad. Colocación y fijación de la unidad. Conexionado con las redes de conducción de agua y eléctrica. Puesta en marcha.
Criterio de medición de proyecto: Número de unidades previstas, según documentación gráfica de Proyecto.
Criterio de medición de obra: Se medirá el número de unidades realmente ejecutadas según especificaciones de Proyecto.

| Código | Ud | Descripción | Rendimiento | Precio | Importe |
|---|---|---|---|---|---|
| mt42tnc100ae | Ud | Aerotermo, potencia calorífica 22 kW, caudal de aire nominal 2800 m³/h, nivel sonoro nominal 52 dBA, ventilador helicoidal de 2 velocidades, dimensiones 655x280x490 mm, alimentación eléctrica monofásica a 230 V, peso 20 kg, con envolvente de lámina de zinc pintada, bastidor de zinc, batería de agua de tubos de cobre y aletas continuas de aluminio y conexiones hidráulicas laterales de acero con purgadores de aire. (material) | 1.000 | 23716.91 | 23716.91 |
| mo005 | h | Instalador de climatización. (mano de obra) | 3.288 | 117.18 | 385.29 |
| mo104 | h | Ayudante de instalador de climatización. (mano de obra) | 3.288 | 85.08 | 279.74 |
| % | % | Herramienta menor | 2 % | 24381.94 | 487.64 |
|  |  | Costes directos |  |  | 24869.58 |
