# Cortina de aire

- Propiedad del archivo: CYPE INGENIEROS, S.A.
- Formato: FIEBDC-3/2002
- Ámbito geográfico: Honduras
- Divisa: HNL
- Costes indirectos: 3.00 %
- Gastos generales: 13.00 %
- Beneficio industrial: 6.00 %
- IVA: 15.00 %

## I Instalaciones

### IC Calefacción, climatización y agua caliente

#### ICF Unidades no autónomas para climatización

**ICF130** Ud Cortina de aire.
Cortina de aire para colocación en cielo falso, con resistencia eléctrica, con caja y reja metálica barnizada color blanco RAL 9016, modelo COR-12-1500 FT "S&P", de 1694x390x204 mm, caudal de aire 2392 m³/h, potencia 12,16 kW, parcializable en 2 etapas, ventilador tangencial de alto rendimiento con motor para alimentación trifásica a 230/400 V, de tres velocidades, control remoto para selección de velocidad y funcionamiento de la resistencia eléctrica. Totalmente montada, conexionada y puesta en marcha por la empresa instaladora para la comprobación de su correcto funcionamiento.
Incluye: Replanteo de la unidad. Colocación y fijación de la unidad. Conexionado. Puesta en marcha.
Criterio de medición de proyecto: Número de unidades previstas, según documentación gráfica de Proyecto.
Criterio de medición de obra: Se medirá el número de unidades realmente ejecutadas según especificaciones de Proyecto.

| Código | Ud | Descripción | Rendimiento | Precio | Importe |
|---|---|---|---|---|---|
| mt42csp130hH | Ud | Cortina de aire para colocación en cielo falso, con resistencia eléctrica, con caja y reja metálica barnizada color blanco RAL 9016, modelo COR-12-1500 FT "S&P", de 1694x390x204 mm, caudal de aire 2392 m³/h, potencia 12,16 kW, parcializable en 2 etapas, ventilador tangencial de alto rendimiento con motor para alimentación trifásica a 230/400 V, de tres velocidades, control remoto para selección de velocidad y funcionamiento de la resistencia eléctrica. (material) | 1.000 | 90952.50 | 90952.50 |
| mo005 | h | Instalador de climatización. (mano de obra) | 3.537 | 83.21 | 294.31 |
| mo104 | h | Ayudante de instalador de climatización. (mano de obra) | 3.537 | 60.30 | 213.28 |
| % | % | Herramienta menor | 2 % | 91460.09 | 1829.20 |
|  |  | Costes directos |  |  | 93289.29 |
