# Válvula para radiador

- Propiedad del archivo: CYPE INGENIEROS, S.A.
- Formato: FIEBDC-3/2002
- Ámbito geográfico: Honduras
- Divisa: HNL
- Costes indirectos: 3.00 %
- Gastos generales: 13.00 %
- Beneficio industrial: 6.00 %
- IVA: 15.00 %

## I Instalaciones

### IC Calefacción, refrigeración, climatización y agua caliente

#### ICS Sistemas de conducción de agua

**ICS077** Ud Válvula para radiador.
Kit formado por llave para radiador y cabezal termostático, de asiento, de paso en escuadra, con conexión roscada de 24x19 mm compatible con adaptadores para tubos multicapa y conexión de 1/2" de diámetro con el radiador, con cuerpo de latón y vástago de acero inoxidable, con adaptador para unión a compresión de tubo de 18 mm de diámetro y 2 mm de espesor con rosca 24x19 mm. Incluso elementos de montaje y accesorios necesarios para su correcto funcionamiento.
Incluye: Replanteo. Colocación. Conexionado. Comprobación de su correcto funcionamiento.
Criterio de medición de proyecto: Número de unidades previstas, según documentación gráfica de Proyecto.
Criterio de medición de obra: Se medirá el número de unidades realmente ejecutadas según especificaciones de Proyecto.

| Código | Ud | Descripción | Rendimiento | Precio | Importe |
|---|---|---|---|---|---|
| mt38alb517a | Ud | Kit formado por llave para radiador y cabezal termostático, de asiento, de paso en escuadra, con conexión roscada de 24x19 mm compatible con adaptadores para tubos multicapa y conexión de 1/2" de diámetro con el radiador, con cuerpo de latón y vástago de acero inoxidable. (material) | 1.000 | 1018.95 | 1018.95 |
| mt38alb500c | Ud | Adaptador para unión a compresión de tubo de 18 mm de diámetro y 2 mm de espesor con rosca 24x19 mm. (material) | 1.000 | 136.86 | 136.86 |
| mt38www012 | Ud | Material auxiliar para instalaciones de calefacción y agua caliente (material) | 0.100 | 75.68 | 7.57 |
| mo004 | h | Instalador de calefacción. (mano de obra) | 0.110 | 117.18 | 12.89 |
| mo103 | h | Ayudante de instalador de calefacción. (mano de obra) | 0.110 | 85.08 | 9.36 |
| % | % | Herramienta menor | 2 % | 1185.63 | 23.71 |
|  |  | Costes directos |  |  | 1209.34 |
