# Consola para el control centralizado en instalaciones de climatización con sistema aire-aire split y comunicación Superlink

- Propiedad del archivo: CYPE INGENIEROS, S.A.
- Formato: FIEBDC-3/2002
- Ámbito geográfico: Honduras
- Costes indirectos: 3.00 %
- Gastos generales: 13.00 %
- Beneficio industrial: 6.00 %
- IVA: 15.00 %

## I Instalaciones

### IC Calefacción, climatización y agua caliente

#### ICW Sistema VRF (Mitsubishi Heavy Industries)

**ICW500** Ud Consola para el control centralizado en instalaciones de climatización con sistema aire-aire split y comunicación Superlink, para un máximo de 128 unidades interiores, con pantalla táctil LCD de 7" a color, modelo SC-SL3NA-BE "MITSUBISHI HEAVY INDUSTRIES", con control del consumo.
Suministro e instalación de consola para el control centralizado en instalaciones de climatización con sistema aire-aire split y comunicación Superlink, para un máximo de 128 unidades interiores, con pantalla táctil LCD de 7" a color, modelo SC-SL3NA-BE "MITSUBISHI HEAVY INDUSTRIES", con control del consumo individual de cada unidad interior proporcionalmente (no se incluye el contador de energía eléctrica necesario para medir el consumo), día a día, en función del ratio de funcionamiento de cada una de ellas y software para PC para contabilizar los datos extraídos previamente en una memoria USB. Totalmente montado, conexionado y probado.
Incluye: Replanteo. Colocación y fijación de los elementos. Conexionado.
Criterio de medición de proyecto: Número de unidades previstas, según documentación gráfica de Proyecto.
Criterio de medición de obra: Se medirá el número de unidades realmente ejecutadas según especificaciones de Proyecto.

| Código | Ud | Descripción | Rendimiento | Precio | Importe |
|---|---|---|---|---|---|
| mt42mhi630h | Ud | Consola para el control centralizado en instalaciones de climatización con sistema aire-aire split y comunicación Superlink, para un máximo de 128 unidades interiores, con pantalla táctil LCD de 7" a color, modelo SC-SL3NA-BE "MITSUBISHI HEAVY INDUSTRIES", con control del consumo individual de cada unidad interior proporcionalmente (no se incluye el contador de energía eléctrica necesario para medir el consumo), día a día, en función del ratio de funcionamiento de cada una de ellas y software para PC para contabilizar los datos extraídos previamente en una memoria USB. (material) | 1.000 | 5523.13 | 5523.13 |
| mo004 | h | Instalador de climatización. (mano de obra) | 1.082 | 3.07 | 3.32 |
| mo102 | h | Ayudante de instalador de climatización. (mano de obra) | 1.082 | 2.01 | 2.17 |
| % | % | Costes directos complementarios | 2 % | 5528.62 | 110.57 |
|  |  | Costes directos |  |  | 5639.19 |
