# Sistema de control e integración de edificios en instalaciones de climatización con sistema aire-aire split y comunicación Superlink II

- Propiedad del archivo: CYPE INGENIEROS, S.A.
- Formato: FIEBDC-3/2002
- Ámbito geográfico: Honduras
- Costes indirectos: 3.00 %
- Gastos generales: 13.00 %
- Beneficio industrial: 6.00 %
- IVA: 15.00 %

## I Instalaciones

### IC Calefacción, climatización y agua caliente

#### ICW Sistema VRF (Mitsubishi Heavy Industries)

**ICW500** Ud Sistema de control e integración de edificios en instalaciones de climatización con sistema aire-aire split y comunicación Superlink II, permitiendo conectar un máximo de 96 celdas o posiciones con un total de 128 unidades interiores, con control del consumo individual de cada unidad interior, modelo Web Gate SC-WGWNA-B "MITSUBISHI HEAVY INDUSTRIES".
Suministro e instalación de sistema de control e integración de edificios en instalaciones de climatización con sistema aire-aire split y comunicación Superlink II, permitiendo conectar un máximo de 96 celdas o posiciones con un total de 128 unidades interiores, con control del consumo individual de cada unidad interior proporcionalmente (no se incluye el contador de energía eléctrica necesario para medir el consumo), día a día, en función del ratio de funcionamiento de cada una de ellas, modelo Web Gate SC-WGWNA-B "MITSUBISHI HEAVY INDUSTRIES", para utilización con un PC con Internet Explorer 7.0 o superior, con 3 niveles de seguridad. Totalmente montado, conexionado y probado.
Incluye: Replanteo. Colocación y fijación de los elementos. Conexionado.
Criterio de medición de proyecto: Número de unidades previstas, según documentación gráfica de Proyecto.
Criterio de medición de obra: Se medirá el número de unidades realmente ejecutadas según especificaciones de Proyecto.

| Código | Ud | Descripción | Rendimiento | Precio | Importe |
|---|---|---|---|---|---|
| mt42mhi640d | Ud | Sistema de control e integración de edificios en instalaciones de climatización con sistema aire-aire split y comunicación Superlink II, permitiendo conectar un máximo de 96 celdas o posiciones con un total de 128 unidades interiores, con control del consumo individual de cada unidad interior proporcionalmente (no se incluye el contador de energía eléctrica necesario para medir el consumo), día a día, en función del ratio de funcionamiento de cada una de ellas, modelo Web Gate SC-WGWNA-B "MITSUBISHI HEAVY INDUSTRIES", para utilización con un PC con Internet Explorer 7.0 o superior, con 3 niveles de seguridad. (material) | 1.000 | 8526.83 | 8526.83 |
| mo004 | h | Instalador de climatización. (mano de obra) | 1.082 | 3.07 | 3.32 |
| mo102 | h | Ayudante de instalador de climatización. (mano de obra) | 1.082 | 2.01 | 2.17 |
| % | % | Costes directos complementarios | 2 % | 8532.32 | 170.65 |
|  |  | Costes directos |  |  | 8702.97 |
