# Termostato de zona inalámbrico vía radio, modelo Tacto Radio AZATACTORSG "AIRZONE"

- Propiedad del archivo: CYPE INGENIEROS, S.A.
- Formato: FIEBDC-3/2002
- Ámbito geográfico: Honduras
- Costes indirectos: 3.00 %
- Gastos generales: 13.00 %
- Beneficio industrial: 6.00 %
- IVA: 15.00 %

## I Instalaciones

### IC Calefacción, climatización y agua caliente

#### ICZ Sistema Airzone

**ICZ005** Ud Termostato de zona inalámbrico vía radio, modelo Tacto Radio AZATACTORSG "AIRZONE".
Suministro y montaje de termostato de zona inalámbrico vía radio, modelo Tacto Radio AZATACTORSG "AIRZONE", con pantalla táctil LCD monocroma retroiluminada para control de la temperatura de zona mediante sonda NTC-48K, alimentación mediante baterías, montaje en superficie, color gris, con las siguientes funcionalidades: ON/OFF de zona, establecimiento de temperatura de consigna en pasos de 0,5°C/1°F, establecimiento del modo (paro, ventilación, frío y calor), modo ECO-Sleep, programaciones horarias de las temperaturas de zona y de modo, acceso remoto a otras zonas del sistema y comunicación bidireccional entre los termostatos y la central del sistema. Incluso accesorios de montaje y elementos de fijación. Totalmente montado, conexionado y probado.
Incluye: Colocación, fijación y conexionado.
Criterio de medición de proyecto: Número de unidades previstas, según documentación gráfica de Proyecto.
Criterio de medición de obra: Se medirá el número de unidades realmente ejecutadas según especificaciones de Proyecto.

| Código | Ud | Descripción | Rendimiento | Precio | Importe |
|---|---|---|---|---|---|
| mt42air690fd | Ud | Termostato de zona inalámbrico vía radio, modelo Tacto Radio AZATACTORSG "AIRZONE", con pantalla táctil LCD monocroma retroiluminada para control de la temperatura de zona mediante sonda NTC-48K, alimentación mediante baterías, montaje en superficie, color gris, con las siguientes funcionalidades: ON/OFF de zona, establecimiento de temperatura de consigna en pasos de 0,5°C/1°F, establecimiento del modo (paro, ventilación, frío y calor), modo ECO-Sleep, programaciones horarias de las temperaturas de zona y de modo, acceso remoto a otras zonas del sistema y comunicación bidireccional entre los termostatos y la central del sistema. (material) | 1.000 | 217.26 | 217.26 |
| mo004 | h | Instalador de climatización. (mano de obra) | 0.108 | 3.07 | 0.33 |
| mo102 | h | Ayudante de instalador de climatización. (mano de obra) | 0.086 | 2.01 | 0.17 |
| % | % | Costes directos complementarios | 2 % | 217.76 | 4.36 |
|  |  | Costes directos |  |  | 222.12 |
