# Armazón metálico para puerta corrediza de madera

- Propiedad del archivo: CYPE INGENIEROS, S.A.
- Formato: FIEBDC-3/2002
- Ámbito geográfico: Honduras
- Divisa: HNL
- Costes indirectos: 3.00 %
- Gastos generales: 13.00 %
- Beneficio industrial: 6.00 %
- IVA: 15.00 %

## L Puertas, ventanas, closets, fierrería, vidrios y protecciones solares

### LP Puertas interiores

#### LPM De madera

**LPM020** Ud Armazón metálico para puerta corrediza de madera.
Armazón metálico de lámina acanalada, preparado para alojar la hoja de una puerta corrediza simple, de madera, de 60x200 cm y 4 cm de espesor máximo de hoja, con malla metálica, de mayor altura y anchura que el armazón, para el refuerzo del encuentro entre el armazón y la pared, fijada al armazón con clips; colocación en pared de mampostería para revestir con mortero o con yeso, de 9 cm de espesor total, incluyendo la mampostería y el revestimiento.
Incluye: Montaje y colocación del armazón con los distanciadores en sus alojamientos. Nivelación y fijación a la pared con pelladas de mortero o yeso. Fijación sobre el piso mediante atornillado. Rejuntado. Fijación de la malla al armazón mediante clips.
Criterio de medición de proyecto: Número de unidades previstas, según documentación gráfica de Proyecto.
Criterio de medición de obra: Se medirá el número de unidades realmente ejecutadas según especificaciones de Proyecto.

| Código | Ud | Descripción | Rendimiento | Precio | Importe |
|---|---|---|---|---|---|
| mt22amy010aaa | Ud | Armazón metálico de lámina acanalada, preparado para alojar la hoja de una puerta corrediza simple, de madera, de 60x200 cm y 4 cm de espesor máximo de hoja, con malla metálica, de mayor altura y anchura que el armazón, para el refuerzo del encuentro entre el armazón y la pared y clips para su fijación al armazón; para colocar en pared de mampostería para revestir con mortero o con yeso, de 9 cm de espesor total, incluyendo la mampostería y el revestimiento; con raíl superior, guía inferior y accesorios. (material) | 1.000 | 5339.30 | 5339.30 |
| mo020 | h | Albañil. (mano de obra) | 1.096 | 114.04 | 124.99 |
| mo077 | h | Ayudante de albañil. (mano de obra) | 1.096 | 85.25 | 93.43 |
| % | % | Herramienta menor | 2 % | 5557.72 | 111.15 |
|  |  | Costes directos |  |  | 5668.87 |
