# Barrera anticapilaridad en muro de mampostería formada por lámina de betún modificado con elastómero SBS, masa nominal 4 kg/m², con armadura de film de poliéster de 70 g/m² sobre imprimación

- Propiedad del archivo: CYPE INGENIEROS, S.A.
- Formato: FIEBDC-3/2002
- Ámbito geográfico: Honduras
- Costes indirectos: 3.00 %
- Gastos generales: 13.00 %
- Beneficio industrial: 6.00 %
- IVA: 15.00 %

## N Aislamientos e impermeabilizaciones

### NI Impermeabilizaciones

#### NIF Fachadas

**NIF010** m² Barrera anticapilaridad en muro de mampostería formada por lámina de betún modificado con elastómero SBS, masa nominal 4 kg/m², con armadura de film de poliéster de 70 g/m² sobre imprimación.
Formación de barrera anticapilaridad en desplante de muros de mampostería para corte de humedades por capilaridad, constituida por: CAPA DE REGULARIZACIÓN: de mortero de cemento, confeccionado en obra, dosificación 1:6, de 2 cm de espesor, cubriendo el ancho del muro y con acabado fratasado; IMPERMEABILIZACIÓN: lámina de betún modificado con elastómero SBS, masa nominal 4 kg/m², con armadura de film de poliéster de 70 g/m², acabada con film plástico termofusible en ambas caras sobre imprimación; CAPA DE PROTECCIÓN: de mortero de cemento, confeccionado en obra, dosificación 1:6, de 2 cm de espesor, cubriendo el ancho de la lámina asfáltica y con acabado fratasado.
Incluye: Fundido, extendido y regleado de la capa de mortero de regularización. Capa de imprimación asfáltica. Colocación de la impermeabilización. Fundido, extendido y regleado de la capa de mortero de protección.
Criterio de medición de proyecto: Superficie medida según documentación gráfica de Proyecto.
Criterio de medición de obra: Se medirá la superficie realmente ejecutada según especificaciones de Proyecto, incluyendo las entregas y sin incluir los traslapes.

| Código | Ud | Descripción | Rendimiento | Precio | Importe |
|---|---|---|---|---|---|
| mt08aaa010a | m³ | Agua. (material) | 0.008 | 1.31 | 0.01 |
| mt01arg005a | t | Arena de cantera, para mortero mezclado en obra. (material) | 0.065 | 18.09 | 1.18 |
| mt08cem000i | kg | Cemento gris en sacos. (material) | 10.000 | 0.14 | 1.40 |
| mt14pap100b | kg | Emulsión asfáltica no iónica. (material) | 0.300 | 3.13 | 0.94 |
| mt14lba120c | m² | Lámina de betún modificado con elastómero SBS, de 3,5 mm de espesor, masa nominal 4 kg/m², con armadura de film de poliéster de 70 g/m², de superficie no protegida acabada con film plástico termofusible en ambas caras. (material) | 1.100 | 14.55 | 16.01 |
| mq06hor010 | h | Mezcladora de concreto. (maquinaria) | 0.028 | 1.15 | 0.03 |
| op00sop010 |  | Soplete para soldadura de láminas asfálticas. | 1.000 | 0.00 | 0.00 |
| mo029 | h | Aplicador de láminas impermeabilizantes. (mano de obra) | 0.271 | 2.03 | 0.55 |
| mo067 | h | Ayudante de aplicador de láminas impermeabilizantes. (mano de obra) | 0.271 | 1.50 | 0.41 |
| mo113 | h | Peón de albañilería. (mano de obra) | 0.347 | 1.44 | 0.50 |
| % | % | Costes directos complementarios | 2 % | 21.03 | 0.42 |
|  |  | Costes directos |  |  | 21.45 |
