# Puerta de closet de dos hojas de 215 cm de altura de 50x1,9 cm

- Propiedad del archivo: CYPE INGENIEROS, S.A.
- Formato: FIEBDC-3/2002
- Ámbito geográfico: Honduras
- Costes indirectos: 3.00 %
- Gastos generales: 13.00 %
- Beneficio industrial: 6.00 %
- IVA: 15.00 %

## P Muros interiores

### PA Armarios

#### PAH Puertas de madera

**PAH010** Ud Puerta de closet de dos hojas de 215 cm de altura de 50x1,9 cm, de tablero aglomerado, acabado en melamina, de color blanco; marco de madera maciza; mocheta de MDF, con acabado en melamina de color blanco.
Suministro y colocación de puerta de closet de dos hojas de 215 cm de altura de 50x1,9 cm, de tablero aglomerado, acabado en melamina, de color blanco; marco de madera maciza; mocheta de MDF, con acabado en melamina de color blanco en la cara exterior. Incluso herrajes de colgar, cierre y llamador sobre escudo largo de latón negro brillo, serie básica. Ajuste de la hoja, fijación de los herrajes y ajuste final. Totalmente montada y probada.
Incluye: Colocación, aplomado y nivelación de marcos. Recibido a la obra de los elementos de fijación de marcos. Colocación de los herrajes de colgar. Colocación de la hoja. Colocación de los herrajes de cierre.
Criterio de medición de proyecto: Número de unidades previstas, según documentación gráfica de Proyecto.
Criterio de medición de obra: Se medirá el número de unidades realmente ejecutadas según especificaciones de Proyecto.

| Código | Ud | Descripción | Rendimiento | Precio | Importe |
|---|---|---|---|---|---|
| mt22aap022d | Ud | Marco de madera maciza, para puerta de closet de dos hojas de 215 cm de altura, con elementos de fijación. (material) | 1.000 | 22.69 | 22.69 |
| mt22ata015pb | m | Mocheta de MDF, con acabado en melamina, de color blanco, 70x10 mm. (material) | 7.000 | 1.22 | 8.54 |
| mt22pxh040caa | Ud | Puerta de closet de tablero aglomerado, acabado en melamina, de color blanco, 215x50x1,9 cm. (material) | 2.000 | 55.50 | 111.00 |
| mt23icx020 | Ud | Bisagra oculta de cazoleta, de acero inoxidable, para puerta de closet o altillo de espesor mayor de 15 mm. (material) | 6.000 | 1.21 | 7.26 |
| mt23hcl010a | Ud | Juego de llamador y escudo largo de latón negro brillo, serie básica, para puerta de closet. (material) | 2.000 | 7.56 | 15.12 |
| mt23ppb050 | Ud | Imán de cierre para puerta de closet o altillo. (material) | 4.000 | 0.30 | 1.20 |
| mt23ppb031 | Ud | Tornillo de latón 21/35 mm. (material) | 36.000 | 0.06 | 2.16 |
| op00cla010 |  | Clavadora. | 1.000 | 0.00 | 0.00 |
| op00gra010 |  | Grapadora. | 1.000 | 0.00 | 0.00 |
| op00sie010 |  | Sierra de calar. | 1.000 | 0.00 | 0.00 |
| op00cep010 |  | Garlopa. | 1.000 | 0.00 | 0.00 |
| op00ato010 |  | Atornillador. | 1.000 | 0.00 | 0.00 |
| op00tro010 |  | Tronzador. | 1.000 | 0.00 | 0.00 |
| mo016 | h | Carpintero. (mano de obra) | 1.221 | 3.02 | 3.69 |
| mo056 | h | Ayudante de carpintero. (mano de obra) | 1.221 | 2.03 | 2.48 |
| % | % | Costes directos complementarios | 2 % | 174.14 | 3.48 |
|  |  | Costes directos |  |  | 177.62 |
