# Colocación y fijación de premarco metálico

- Propiedad del archivo: CYPE INGENIEROS, S.A.
- Formato: FIEBDC-3/2002
- Ámbito geográfico: Honduras
- Costes indirectos: 3.00 %
- Gastos generales: 13.00 %
- Beneficio industrial: 6.00 %
- IVA: 15.00 %

## P Muros interiores

### PY Ayudas

#### PYR Recibidos

**PYR030** Ud Colocación y fijación de premarco metálico, mediante recibido al paramento de las patillas de anclaje con mortero de cemento hidrófugo M-5, para fijar posteriormente, sobre él, el marco de la ventanas y puertas exteriores de entre 2 y 4 m² de superficie.
Colocación y fijación de premarco de aluminio o de acero galvanizado, mediante recibido al paramento de las patillas de anclaje con mortero de cemento hidrófugo M-5, para fijar posteriormente, sobre él, el marco de la ventanas y puertas exteriores de entre 2 y 4 m² de superficie. Incluso p/p de replanteo, apertura y tapado de huecos para los anclajes, nivelado y aplomado.
Incluye: Replanteo. Apertura de huecos. Nivelación y aplomado. Tapado de huecos.
Criterio de medición de proyecto: Número de unidades previstas, según documentación gráfica de Proyecto.
Criterio de medición de obra: Se medirá el número de unidades realmente ejecutadas según especificaciones de Proyecto.

| Código | Ud | Descripción | Rendimiento | Precio | Importe |
|---|---|---|---|---|---|
| mt09mor010c | m³ | Mortero de cemento CEM II/B-P 32,5 N tipo M-5, confeccionado en obra con 250 kg/m³ de cemento y una proporción en volumen 1/6. (material) | 0.020 | 115.30 | 2.31 |
| mo019 | h | Albañil. (mano de obra) | 1.366 | 2.97 | 4.06 |
| mo111 | h | Peón de albañilería. (mano de obra) | 1.366 | 1.93 | 2.64 |
| % | % | Costes directos complementarios | 2 % | 9.01 | 0.18 |
|  |  | Costes directos |  |  | 9.19 |
