# Aplacado con placa de gres porcelánico de gran formato STON-KER de "BUTECH", "PORCELANOSA GRUPO", serie Block, acabado Carpatia Beige, de 8,1x66x1 cm, colocada mediante el sistema FP de "BUTECH"

- Propiedad del archivo: CYPE INGENIEROS, S.A.
- Formato: FIEBDC-3/2002
- Ámbito geográfico: Honduras
- Divisa: HNL
- Costes indirectos: 3.00 %
- Gastos generales: 13.00 %
- Beneficio industrial: 6.00 %
- IVA: 15.00 %

## R Revestimientos

### RC Enchapados y aplacados

#### RCG De baldosas y plaquetas cerámicas

**RCG030** m² Aplacado con placa de gres porcelánico de gran formato STON-KER de "BUTECH", "PORCELANOSA GRUPO", serie Block, acabado Carpatia Beige, de 8,1x66x1 cm, colocada mediante el sistema FP de "BUTECH".
Aplacado con placa de gres porcelánico de gran formato STON-KER de "BUTECH", "PORCELANOSA GRUPO", serie Block, acabado Carpatia Beige, de 8,1x66x1 cm, colocadas mediante el sistema FP de "BUTECH", con juntas de 5 mm de anchura, sobre soporte enfoscado con mortero de cemento, confeccionado en obra, dosificación 1:6 aditivado con Unicem, recibidas con adhesivo cementoso mejorado, C2 TE, con deslizamiento reducido y tiempo abierto ampliado, Fr-one Gris "BUTECH" aditivado con Unilax, y rejuntadas con mortero de juntas cementoso Colorstuk Rapid, "BUTECH", tipo CG2. Incluso grapa vista y formación de juntas de contracción de 8 mm selladas con sellante monocomponente con base de poliuretano P-404 blanco de "BUTECH".
Incluye: Replanteo de los ejes verticales y horizontales de las juntas. Preparación de los elementos de sujeción. Regularización y aplomado del revestimiento cerámico. Sujeción definitiva del revestimiento. Formación de juntas de movimiento. Rejuntado de baldosas. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt12pcb020ael1 | m² | Placa de gres porcelánico de gran formato STON-KER de "BUTECH", "PORCELANOSA GRUPO", serie Block, acabado Carpatia Beige, de 8,1x66x1 cm. (material) | 1.000 | 1417.87 | 1417.87 |
| mt08aaa010a | m³ | Agua. (material) | 0.006 | 32.32 | 0.19 |
| mt01arg005a | t | Arena de cantera, para mortero mezclado en obra. (material) | 0.033 | 439.41 | 14.50 |
| mt08cem000i | kg | Cemento gris en sacos. (material) | 5.000 | 3.52 | 17.60 |
| mt09mcb030c | kg | Aditivo de resina sintética en dispersión acuosa Unicem, "BUTECH", para mejorar las prestaciones mecánicas de revoques de morteros de cemento o como puente de unión entre capas de mortero. (material) | 0.680 | 73.51 | 49.99 |
| mt09mcb010g | kg | Adhesivo cementoso mejorado, C2 TE, con deslizamiento reducido y tiempo abierto ampliado, Fr-one Gris "BUTECH", para fachadas cerámicas, compuesto por cementos de alta resistencia, agregados seleccionados y alto contenido en resinas sintéticas. (material) | 5.000 | 11.66 | 58.30 |
| mt09mcb030b | kg | Aditivo de resina sintética en dispersión acuosa Unilax, "BUTECH", para mezclar con adhesivo cementoso. (material) | 1.500 | 50.19 | 75.29 |
| mt12pcb110c | Ud | Anclaje tipo grapa vista metálica para el sistema Fachadas Pegadas de "BUTECH". (material) | 2.000 | 36.60 | 73.20 |
| mt09mcb020da | kg | Mortero de juntas cementoso de fraguado y endurecimiento rápido Colorstuk rapid "BUTECH", tipo CG2, color Manhattan, para juntas de 2 a 15 mm, compuesto por conglomerantes hidráulicos específicos, agregados seleccionados y aditivos especiales, apto para todo tipo de baldosas cerámicas y piedras naturales. (material) | 0.350 | 45.81 | 16.03 |
| mt15sjb010a | Ud | Cartucho con 310 ml de sellante monocomponente a base de poliuretano P-404 de "BUTECH", color blanco, para juntas de contracción en revestimientos cerámicos. (material) | 0.206 | 213.28 | 43.94 |
| mq06hor010 | h | Mezcladora de concreto. (maquinaria) | 0.014 | 32.55 | 0.46 |
| op00sie030 |  | Sierra de disco de diamante, para mesa de trabajo, de corte húmedo. | 1.000 | 0.00 | 0.00 |
| mo014 | h | Montador de aplacados cerámicos. (mano de obra) | 1.108 | 73.85 | 81.83 |
| mo081 | h | Ayudante de montador de aplacados cerámicos. (mano de obra) | 1.285 | 53.32 | 68.52 |
| % | % | Herramienta menor | 2 % | 1917.72 | 38.35 |
|  |  | Costes directos |  |  | 1956.07 |
