# Aplacado con baldosa cerámica de gres porcelánico

- Propiedad del archivo: CYPE INGENIEROS, S.A.
- Formato: FIEBDC-3/2002
- Ámbito geográfico: Honduras
- Costes indirectos: 3.00 %
- Gastos generales: 13.00 %
- Beneficio industrial: 6.00 %
- IVA: 15.00 %

## R Revestimientos

### RC Enchapados y aplacados

#### RCG De baldosas y plaquetas cerámicas

**RCG050** m² Aplacado con baldosa cerámica de gres porcelánico, estilo mármol "TAU CERÁMICA", capacidad de absorción de agua E<0,5%, 30x60 cm, colocada mediante el sistema de aplacado mixto con anclaje visto, con doble encolado y grapa tipo Omega, sobre capa de regularización (no incluida en este precio).
Suministro y colocación de aplacado con baldosa cerámica de gres porcelánico, estilo mármol "TAU CERÁMICA", capacidad de absorción de agua E<0,5%, 30x60 cm, con bordes rectificados; incluso parte proporcional de elementos de anclaje (grapas Omega) y elementos de fijación, colocada sobre capa de regularización (no incluida en este precio), mediante el sistema de aplacado mixto con anclaje visto, utilizando la técnica de doble encolado con adhesivo para baldosas cerámicas T200 Flex-Porcelánico y grapa tipo Omega, de acero inoxidable AISI304. Incluso parte proporcional de fijación de los anclajes mediante tacos y tornillos.
Incluye: Replanteo de los ejes verticales y horizontales de las juntas. Aplicación del adhesivo cementoso sobre el soporte. Peinado del adhesivo con plana dentada. Aplicación del adhesivo en el dorso de la baldosa cerámica. Colocación de la baldosa. Fijación del anclaje de seguridad. Correcto posicionamiento y apriete del anclaje de seguridad. Formación de juntas de movimiento. Resolución de puntos singulares. Rejuntado de baldosas. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt19pct030fa | m² | Baldosa cerámica de gres porcelánico, estilo mármol "TAU CERÁMICA", capacidad de absorción de agua E<0,5%, 30x60 cm, con bordes rectificados; incluso parte proporcional de elementos de anclaje (grapas Omega) y elementos de fijación. (material) | 1.050 | 61.07 | 64.12 |
| mt09mtc010j | kg | Adhesivo cementoso mejorado, C2 TE S1, con deslizamiento reducido y tiempo abierto ampliado T200 Flex-Porcelánico, "TAU CERÁMICA", para la colocación en capa fina de pisos y revestimientos de material cerámico en interiores y exteriores, compuesto por cementos de alta resistencia, agregados seleccionados y alto contenido en resinas sintéticas. (material) | 5.000 | 0.42 | 2.10 |
| mt09mtc020a | kg | Mortero técnico coloreado, C G2, Line-Fix "TAU CERÁMICA", para rejuntado de baldosas cerámicas, con junta de entre 3 y 15 mm, "TAU CERÁMICA". (material) | 4.000 | 0.68 | 2.72 |
| op00sie030 |  | Sierra de disco de diamante, para mesa de trabajo, de corte húmedo. | 1.000 | 0.00 | 0.00 |
| mo014 | h | Montador de aplacados cerámicos. (mano de obra) | 1.088 | 2.12 | 2.31 |
| mo081 | h | Ayudante de montador de aplacados cerámicos. (mano de obra) | 1.088 | 1.51 | 1.64 |
| % | % | Herramienta menor | 2 % | 72.89 | 1.46 |
|  |  | Costes directos |  |  | 74.35 |
