# Revestimiento decorativo con losetas de corcho de 600x300x3 mm, acabado natural, fijación con adhesivo de reacción de poliuretano, sobre la superficie regularizada de paramentos verticales interiores

- Propiedad del archivo: CYPE INGENIEROS, S.A.
- Formato: FIEBDC-3/2002
- Ámbito geográfico: Honduras
- Divisa: HNL
- Costes indirectos: 3.00 %
- Gastos generales: 13.00 %
- Beneficio industrial: 6.00 %
- IVA: 15.00 %

## R Revestimientos

### RD Decorativos

#### RDC De corcho

**RDC010** m² Revestimiento decorativo con losetas de corcho de 600x300x3 mm, acabado natural, fijación con adhesivo de reacción de poliuretano, sobre la superficie regularizada de paramentos verticales interiores.
Revestimiento decorativo con losetas de corcho de 600x300x3 mm, acabado natural, fijación con adhesivo de reacción de poliuretano, sobre la superficie regularizada de paramentos verticales interiores.
Incluye: Preparación y limpieza de la superficie a revestir. Replanteo de juntas, huecos y encuentros. Replanteo de las losetas. Aplicación del adhesivo. Colocación y fijación del revestimiento. Resolución del perímetro del revestimiento. Limpieza de la superficie.
Criterio de medición de proyecto: Superficie medida según documentación gráfica de Proyecto, deduciendo los huecos de superficie mayor de 2 m².
Criterio de medición de obra: Se medirá la superficie realmente ejecutada según especificaciones de Proyecto, deduciendo los huecos de superficie mayor de 2 m².

| Código | Ud | Descripción | Rendimiento | Precio | Importe |
|---|---|---|---|---|---|
| mt18mva040 | kg | Adhesivo de reacción de poliuretano, para pegado de madera. (material) | 0.500 | 87.68 | 43.84 |
| mt29pco030a | m² | Losetas de corcho de 600x300x3 mm, acabado natural, para revestimiento de paramentos verticales interiores. (material) | 1.100 | 182.99 | 201.29 |
| mo017 | h | Carpintero. (mano de obra) | 0.443 | 72.89 | 32.29 |
| mo058 | h | Ayudante de carpintero. (mano de obra) | 0.443 | 53.68 | 23.78 |
| % | % | Herramienta menor | 2 % | 301.20 | 6.02 |
|  |  | Costes directos |  |  | 307.22 |
