# Piso vinílico heterogéneo, con sistema de instalación "click"

- Propiedad del archivo: CYPE INGENIEROS, S.A.
- Formato: FIEBDC-3/2002
- Ámbito geográfico: Honduras
- Divisa: HNL
- Costes indirectos: 3.00 %
- Gastos generales: 13.00 %
- Beneficio industrial: 6.00 %
- IVA: 15.00 %

## R Revestimientos

### RS Pisos

#### RSS De caucho, de linóleo y vinílicos

**RSS047** m² Piso vinílico heterogéneo, con sistema de instalación "click".
Piso vinílico heterogéneo, de 4,0 mm de espesor total, con capa de uso de 0,70 mm de espesor, con tratamiento de protección superficial a base de poliuretano, color a elegir, suministrado en losetas machihembradas y autoportantes, de 50x50 cm; peso total: 6400 g/m²; clasificación al uso, según ISO 10874: clase 23 para uso doméstico; clase 34 para uso comercial; clase 43 para uso industrial; reducción del ruido de impactos 6 dB, según ISO 10140; Euroclase Bfl-s1 de reacción al fuego. Colocación en obra: mediante el sistema 'click', sobre capa fina de nivelación.
Criterio de valoración económica: El precio no incluye la capa fina de nivelación.
Incluye: Replanteo y recorte del piso. Colocación del piso. Limpieza final del piso.
Criterio de medición de proyecto: Superficie útil, medida según documentación gráfica de Proyecto, deduciendo los huecos de superficie mayor de 1 m².
Criterio de medición de obra: Se medirá la superficie realmente ejecutada según especificaciones de Proyecto, deduciendo los huecos de superficie mayor de 1 m².

| Código | Ud | Descripción | Rendimiento | Precio | Importe |
|---|---|---|---|---|---|
| mt18dsi080a | m² | Losetas heterogéneas machihembradas y autoportantes, de PVC, de 50x50 cm y 4 mm de espesor total, con capa de uso de 0,70 mm de espesor, con tratamiento de protección superficial a base de poliuretano, color a elegir; peso total: 6400 g/m²; clasificación al uso, según ISO 10874: clase 23 para uso doméstico; clase 34 para uso comercial; clase 43 para uso industrial; reducción del ruido de impactos 6 dB, según ISO 10140; Euroclase Bfl-s1 de reacción al fuego. (material) | 1.050 | 992.02 | 1041.62 |
| op00tra010 |  | Trazador de juntas. | 1.000 | 0.00 | 0.00 |
| op00cor040 |  | Cortadora de bordes. | 1.000 | 0.00 | 0.00 |
| mo026 | h | Instalador de revestimientos flexibles. (mano de obra) | 0.219 | 114.04 | 24.97 |
| mo064 | h | Ayudante de instalador de revestimientos flexibles. (mano de obra) | 0.110 | 85.25 | 9.38 |
| % | % | Herramienta menor | 2 % | 1075.97 | 21.52 |
|  |  | Costes directos |  |  | 1097.49 |
